# EP Katalog 01.07.2026
Angebotsaufforderung (GAEB DA XML 3.3, DA83)
Projekt: 653_2...
Währung: EUR
Vergabeart: Öffentliche Ausschreibung
Abgabeort: Kreisverwaltung Rhein-Pfalz-Kreis; ;
Erstellt mit: GXML Toolbox V3.3 R20220330, ORCA AVA 26.0.8 26.00.08, 11.08.2026

## Projektdaten
Projekt Einheitspreiskatalog für Straßen- und Kanalarbeiten

Bauvorhaben Allgemeine Unterhaltungsarbeiten wie zum Beispiel
Herstellen von Hausanschlüssen
Rep. im Gehweg- und Straßenbereich
Rep. an Sinkkästen, Regen- und Abwasserkanal

Laufzeit des Vertrages auf Basis des LV
schnellstmöglich- 2028 (2 Jahre)
Mit einer Option auf Verlängerung im beiderseitigen Einverständnis um bis zu 2 zusätzliche Jahre ( Jahr 2030)

Submission Sollten Sie an der Ausführung folgender Leistungen interessiert sein, bitten wir um die termingerechte Abgabe Ihres Angebotes

Submissionstermin Kreisverwaltung Rhein-Pfalz- Kreis

Zuschlagskriterium Ist zu 100 % der Angebotspreis

Auftraggeber Verbandsgemeinde Maxdorf

## Erforderliche Nachweise / Rücksendung der Unterlagen
|  | Erforderliche Nachweise des Bieters / Rücksendung der Unterlagen / / Für ein vollständiges wertungsfähiges Angebot bitte nachfolgend aufgelistete Unterlagen und Nachweise im Original zusenden. Nutzen Sie die Kästchen zum abhacken als Gedächtnisstütze um zu überprüfen, dass Sie alles unterschrieben und beigelegt haben. |
| --- | --- |
| [ ] | 1. Unterschriebenes Angebotsschreiben |
| [ ] | 1. Nachweis der Berufshaftpflichtversicherung § 45 (1) Nr. 3 VgV |
| [ ] | 1. Unterschriebene Eigenerklärung gem. § 48 VgV |
| [ ] | 1. Unterschriebene Erklärung zum LTTG Rheinland-Pfalz |
| [ ] | 1. Unterschriebene Selbstauskunft des Bieters |
| [ ] | 1. Unterschriebene Referenzen von gleichartigen Objekten aus den letzten drei Jahren |
| [ ] | 1. Unterschriebene Auskunft über Nachunternehmer |
| [ ] | 1. Nachweis der ständigen Unterweisung der Mitarbeiter über die relevanten Unfallverhüttungsvorschriften |
| [ ] | 9. Vollständiges ausgefülltes Leistungsverzeichnis (Dateiformat: PDF oder GAEB-Datei Austauschformat). |
|  | Als Ersatz für die Eigenerklärung gemäß § 48 VgV, akzeptiert der Auftraggeber als vorläufigen Beleg der Eignung und des Nichtvorliegens von Ausschlussgründen, die Vorlage einer Einheitlichen Europäischen Eigenerklärung nach § 50 VgV. |

## Teilnahmebedingungen / Bewerbungsbedingungen
Teilnahmebedingungen / Bewerbungsbedingungen

Es gelten folgende Bedingungen:
Wenn im Ausschreibungstext, den Bewerbungsbedingungen und/oder den Zusätzlichen Vertragsbedingungen Regelungen zu gleichen Themen vorhanden sein sollten, gelten vorrangig die Regelungen aus dem Ausschreibungstext.

Preisgültigkeit
Die von Ihnen angebotenen Preise sind Festpreise zuzüglich der gesetzlichen Mehrwertsteuer und haben Gültigkeit von der nomalen Vertragslaufzeit gemäß den Projektdaten. Vor Ablauf dieser Frist ist eine Änderung der Preise bzw. der Stundenverrechnungssätze nicht möglich. Sollte die Option auf Vertragsverlängerung vereinbart werden, können Tarifänderungen oder Änderungen in den Beitragssätzen der Sozialversicherungsanteile des Arbeitgebers beschlossen werden und in Kraft treten. Dann erfolgt eine Anpassung der Preise bzw. der Stundenverrechnungssätze auf der Grundlage der übergebenden Urkalkulation des Unternehmens.

Bieterfragen
Fragen zu den Ausschreibungstexten und zum Ausschreibungsverfahren müssen über die Vergabeplattform eingereicht werden.

Änderungen am Ausschreibungstext
Im Angebotswortlaut dürfen keine Streichungen und Ergänzungen und Änderungen vorgenommen werden.

Nachunternehmer, Bietergemeinschaften
Für den Fall, dass der Bieter bei Auftragserteilung die Leistungen ganz oder teilweise auf Nachunternehmen übertragen will, wird auf die einschlägigen Bestimmungen des Landestariftreue- und Mindestlohngesetz - LTMG, hingewiesen.

Preisabsprachen
Sie bestätigen mit Abgabe Ihres Angebots, dass Sie keine Kartellabreden, Preis- bzw. sonstige Absprachen oder vorbereitende Handlungen in diese Richtung mit Mitbewerbern getroffen haben. Für den Fall des Verstoßes behält sich der Auftraggeber Schadensersatzforderungen vor.

Unrichtige Erklärungen
Der Auftraggeber behält sich vor, für den Fall der Abgabe unrichtiger Erklärungen des Bieters, vom Vertrag zurückzutreten.

## 1. Nachweis der Berufshaftpflichtversicherung § 45 (1) Nr. 3 VgV
Nachweis der Berufshaftpflichtversicherung § 45 (1) Nr. 3 VgV

Der Nachweis über das Bestehen ausreichenden Versicherungsschutzes ist zwingend den Angebot vorzulegen.

## 2. Selbstauskunft des Bieters
Selbstauskunft des Bieters

Bitte reichen Sie mit Ihrem Angebot folgende Informationen über Ihr Unternehmen ein. Die Angaben sind nur informativ und werden nicht für die Wertung Ihres Angebotes verwendet.

Angaben zum Bieter

Firmenname des Bieters:  [ǀ__________ǀ]

Sitz des Unternehmens bzw. der zuständigen Niederlassung:

Straße, Hausnummer  [ǀ__________ǀ]
PLZ / Ort  [ǀ__________ǀ]

Wer ist bei Ihnen verantwortlicher Ansprechpartner

a) im Unternehmen (kaufmännisch)  [ǀ__________ǀ]

b) im Unternehmen (Vertragsabwicklung)  [ǀ__________ǀ]

Wo ist der Haupteinsatzort Ihrer für den Auftrag zuständigen ....

- Objektleitung?  [ǀ__________ǀ]

Sind Sie Mitglied der Handwerkskammer oder -Innung?

[ǀ__________ǀ]  ja [ǀ__________ǀ]  nein

Mitgliedschaft in der Berufsgenossenschaft besteht seit unter Nr.  [ǀ__________ǀ]

Haben Sie eine aktuelle Zertifizierung gemäß Ral (Gütezeichen Kanalbau)?

[ǀ__________ǀ]  ja  [ǀ__________ǀ]  nein

Wenn ja welches Gütezeichen haben Sie (AK3?)?

[ǀ__________ǀ]

Auftragsorganisationsstruktur

Bitte beschreiben Sie Ihre im Auftragsfall vorgesehene Organisationsstruktur (zuständige Niederlassung, Aufgabenbereiche und Qualifikationen in den verantwortlichen Funktionen wie z.B. Auftragsvorbereitung, Kundenbetreuung, Reinigungstechnik, Qualitätsmanagement, Objektleitung, Vorarbeiter) in der unteren Tabelle oder auf einem separaten Blatt (soweit nicht bereits in der Beschreibung Ihrer Objektorganisation enthalten).

## 3. Referenzobjekte
Referenzobjekte

| Nr. | Auftraggeber / / Objekt | Auftragssumme und Auftragsfläche pro Jahr | Ansprechpartner | Telefon / Telefax / E-Mail | Vertragslaufzeit von ..... bis ..... |
| --- | --- | --- | --- | --- | --- |
| 1 |  |  |  |  |  |
| 2 |  |  |  |  |  |
| 3 |  |  |  |  |  |
| 4 |  |  |  |  |  |
| 5 |  |  |  |  |  |
| 6 |  |  |  |  |  |

## 4. Reaktionszeiten
Reaktionszeiten

Innerhalb welcher Zeit können Sie auf besondere Anforderungen des AG (z.B. bei Mängelanzeigen für kurzfristige Maßnahmen) reagieren und mit der Ausführung beginnen?

| - bei Anforderungen werktags zwischen / 06:00 und 08:00 Uhr: in |  | [ǀ__________ǀ] Stunde(n) |
| --- | --- | --- |
| - bei Anforderungen werktags zwischen / 08:00 und 16:00 Uhr: in | - | [ǀ__________ǀ] Stunde(n) |
| - bei Anforderungen werktags zwischen / 16:00 und 20:00 Uhr: in | - | [ǀ__________ǀ] Stunde(n) |

Übertragung von Leistungen an Nachunternehmer, Bietergemeinschaften
Der Auftragnehmer darf Leistungen nur an Unterauftragnehmer übertragen, die fachkundig, leistungsfähig und zuverlässig sind; dazu gehört auch, dass sie ihren gesetzlichen Verpflichtungen zur Zahlung von Steuern und Sozial- abgaben und zur Zahlung des tariflichen Mindestlohnes nachgekommen sind und die gewerberechtlichen Voraussetzungen erfüllen.

Er hat die Unterauftragnehmer bei Anforderung eines Angebots davon in Kenntnis zu setzen, dass es sich um einen öffentlichen Auftrag handelt.

Er darf den Unterauftragnehmern keine ungünstigeren Bedingungen - insbesondere hinsichtlich der Zahlungs- weise und der Sicherheitsleistungen - auferlegen, als zwischen ihm und dem Auftraggeber vereinbart sind. Auf Verlangen des Auftraggebers hat er dies nachzuweisen.

Der Auftragnehmer hat auch nach Vertragsbeginn vor der beabsichtigten Übertragung Art und Umfang der Leis- tungen sowie Name, Anschrift und Berufsgenossenschaft (einschl. Mitgliedsnummer) des hierfür vorgesehenen Unterauftragnehmers schriftlich bekannt zu geben. Beabsichtigt der Auftragnehmer Leistungen zu übertragen, auf die sein Betrieb eingerichtet ist, hat er vorher die schriftliche Zustimmung gemäß § 26 UVgO einzuholen.

Der Auftragnehmer muss sicherstellen, dass der Unterauftragnehmer die ihm übertragenen Leistungen nicht weiter vergibt, es sei denn, der Auftraggeber hat zuvor schriftlich zugestimmt.
Der Auftragnehmer ist verpflichtet, bei der Einholung von Unterauftragnehmerangeboten kleinere und mittlere Unternehmen bevorzugt zu beteiligen, soweit es mit der vertragsgemäßen Ausführung des Auftrages zu vereinbaren ist.

Der Auftragnehmer hat bei beabsichtigter Übertragung der Leistungen auf andere Unternehmen die verbindlichen schriftlichen Zusagen der benannten Unternehmen vorzulegen, dass die Leistungen zu den gleichen Vertragsbedingungen der Ausschreibung erbracht werden. Dies gilt auch für Unternehmen, die in einem Beteiligungsverhältnis zum Auftragnehmer stehen. Von den Nachunternehmen sind Nachweise darüber vorzulegen, dass dem Auftragnehmer die Mittel und Ressourcen der Nachunternehmen für die Ausführung der betreffenden Leistungen tatsächlich zur Verfügung stehen.

Ist der Auftragnehmer ein Vertragskonzern aufgrund eines Beherrschungsvertrages nach dem Aktienrecht und ist die Vertragserfüllung durch das beherrschte Unternehmen beabsichtigt, so genügt die Vorlage eines Handelsregisterauszuges, aus dem sich der Abschluss des Beherrschungsvertrages und damit der Zugriff auf die Ressourcen des beherrschten Unternehmens nachweisen lässt.

Bei Bietergemeinschaften ist die notwendige Fachkunde und Zuverlässigkeit jedes Mitgliedes nachzuweisen. Der Nachweis der Leistungsfähigkeit ist durch die Bietergemeinschaft als Gesamtheit zu erbringen.

Soweit vom Auftragnehmer Referenzen gefordert werden, sind diese auch von den benannten Nachunternehmen vorzulegen.

Für die Nachunternehmer und Bietergemeinschaften sind die gemäß LV erforderlichen Nachweise grundsätzlich bereits zusammen mit dem Angebot innerhalb der Angebotsfrist vorzulegen. Auf formlosen Antrag kann dem Bieter bzw. Bewerber gestattet werden, die im Falle der beabsichtigten Übertragung von Leistungen auf Nachunternehmen vorzulegenden Unterlagen ergänzend zum Angebot nachzusenden. Die Unterlagen müssen der Vergabestelle spätestens innerhalb einer Frist von sieben Kalendertagen nach dem festgelegten Submissionstermin und vor Auftragserteilung vorliegen.

## 5. Nachweis der ständigen Unterweisung der Mitarbeiter über die relevanten Unfallverhüttungsvorschriften
Bestätigung der Unterweisung nach § 4 der Unfallverhütungsvorschrift
"Grundsätze der Prävention" (DGUV Vorschrift 1)

| Unternehmen: |  |
| --- | --- |
|  | (Name und Anschrift des Unternehmens ggf. Stempel) |
| Betriebsteil, Arbeitsbereich: |  |
| Durchgeführt von: |  |
| Durchgeführt am: |  |
| Unterweisungsinhalte (insbesondere Gefahrquellen, Maßnahme zur Arbeitssicherheit und zum Gesundheitsschutz, Erste Hilfe): |  |
| Name und Unterschrift der Teilnehmer: |  |
| Mit meiner Unterschrift bestätige ich, dass ich an der Unterweisung teilgenommen und den Inhalt verstanden habe. |  |
| Name, Vorname, Unterschrift | Name, Vorname, Unterschrift |
| Bemerkungen: |  |
| Unterschrift des Trainers / Unterweisenden | Unterschrift Unternehmensleitung |

Alternativ Kopien von bereits besuchten Schulungen, welche die Forderungen gemäß DGUV erfüllen.

## Vorbemerkungen - Allgemein
Vorbemerkungen - Allgemein
Bei den im Folgenden ausgeschriebenen Arbeiten handelt es sich um einen Einheitspreisvertrag zur Unterhaltung von Kanalleitungen, Straßen, Wegen und Plätzen, sowie dem Herstellen von Hausanschlüssen im Verbandsgebiet Maxdorf.

Welche Positionen tatsächlich und in welchem Umfang zur Ausführung kommen, wird soweit möglich per Einzelbeauftragung (E-Mail) von Fall zu Fall durch die Beauftragten der Verbandsgemeinde Maxdorf - Fachbereich 4 mitgeteilt.

Die Mengenangaben in den einzelnen LV-Positionen basieren auf den tatsächlichen angefallen Arbeiten in den letzten 6 Jahren. Hierfür wurden alle  Maßnahmen im Tiefbau sowie die Hausanschlüsse erfasst und summiert und der Durchschnitt ermittelt. Aufgrund dessen, dass der tatsächliche Reparaturbedarf nicht exakt vorausbestimmt werden kann, besteht kein Anspruch auf Einhaltung der vorgegebenen Mengenangaben. Es besteht somit auch kein Anspruch bei mangelnder Inanspruchnahme oder Mehrmengen einzelner Positionen Preise nach zu verhandeln.

Es handelt sich um Instandsetzungsarbeiten kleineren Umfangs. Das bedeutet, dass sowohl dem Austausch einzelner Randsteine, Arbeiten an Flächen kleiner 5 m², aber auch Abschnitte mittleren Umfangs wie 50 m² abgerufen werden können. Größere Flächen sind nicht Bestandteil dieses Vertrages, werden bei Bedarf ausgeschrieben, können jedoch bei erhöhter Dringlichkeit ebenfalls Bestandteil werden.

In den vergangen Jahren war stets ein Überschuss an Baustellen vorhanden der nicht abgebaut werden konnte. Es ist angestrebt, dass stets eine Kolonne mit je 2 Arbeitern über das ganze Jahr beschäftigt wird.

Die Arbeiten sind geräte- und materialmäßig, sowie personell so vorzubereiten, dass sie in kürzester Frist ausgeführt werden können. Der Auftraggeber kann verlangen, dass bestimmte Unterhaltungsarbeiten in verkehrsschwachen Stunden, in den Schulferien bzw. am Wochenende und innerhalb bestimmter Fristen ausgeführt werden. Dies wird jedoch nur bei Notfällen verlangt.

Der AG kann vor Ort keine Arbeits- und Lagerplätze zur Verfügung stellen. Alle vom AN benötigten Flächen muss der AN zu eigenen Lasten anmieten oder sinnvollerweise diese innerhalb der Baustelleneinrichtung planen.

Baustellenbeginn / Fertigstellung
Gemäß der VOB ist der Arbeitsbeginn, sowie die Fertigstellung per Email anzukündigen.

Die Struktur der E-Mail sollte folgendermaßen aufgebaut sein:

Empfänger:
Aa: Tiefbauamt@vg-maxdorf.de

Betreff bei Ankündigung:
"Arbeitsbeginn, Datum des angestrebten Beginns, Ortsgemeinde, Straßenname + Hsnr."
Der Inhalt der Nachricht kann leer sein, wenn der Betreff eingehalten wird.

Betreff bei Fertigstellung:
 "Fertigstellung, Datum des Tages der Fertigstellung, Ortsgemeinde, Straßenname + Hsnr."
Der Inhalt der Nachricht kann leer sein, wenn der Betreff eingehalten wird.

Alternativ sind Absprachen möglich, diese sind jedoch nach dem Zuschlag im Bietergespräch schriftlich zu vereinbaren. Dokument muss von den anwesenden Personen unterschrieben sein um seine Rechtsgültigkeit zu erlangen.

Dokumentation / Abrechnung
Sämtliche Bauarbeiten (Kopflöcher, Hausanschlüsse sowie Straßen- und Gehwegarbeiten) sind zwingend vor dem Verschließen / Verfüllen bildlich zu dokumentieren (Mindestauflösung von 1600x1200 Pixel).

Aus der Dokumentation müssen Arbeiten wie z.B. Asphaltaufbruch, Gehwegaufbruch, entfernte Wurzeln, unvorhersehbare Betonbrocken, freigelegte Leitungen (Strom, Wasser-, Telekommunikationsleitung etc.), Wasserhaltungsarbeiten, der Verlauf der neuen oder freigelegten Haltungen, sowie der Straßen- oder Wegeaufbau, etc. erkennbar sein. Für die Kontrolle des Aufmasses muss bei den Aufbrüchen auf den Bildern ein Metermaß an den Lägen, sowie die Tiefe der Grube erkennbar sein.

Leistungen die nicht dokumentiert sind und nicht eindeutig belegt werden können, werden nicht vergütet. Lieferscheine in Kopie sind stets bei Rechnungsstellung beizulegen.

Die GPS-Daten sind vor der Aufnahme der Bilder in der Digitalkamera oder Smartphone zu aktivieren (sogenannte EXIF Daten, diese können bei gängigen Geräten über "Geotagging" oder "GPS" aktiviert werden). Die Bilder müssen folglich diese EXIF Daten aufweisen.

Die Fotos sind auszudrucken und zusammen mit einer CD der Dokumentation der Bauleitung bei Rechnungsstellung zu übergeben. Dies entspricht in der Regel im Straßenbau 6 Bilder pro Baustelle bzw bei Hausanschlüssen 12 Bilder (Zeitaufwand 10 Sekunden pro Bild) mit einem einfachen Smartphone oder einer GPS fähigen Kamera. Die Vergütung für den Aufwand erfolgt einmalig als Pauschale für alle Bilder der jeweiligen Baustelle über die Position "Fotodokumentation der Arbeiten".

Planie, Nachverdichtung und Einbau
Planie für den Einbau von z.B. Frostschutzschicht, Schottertragschicht etc. ist stets in die jeweilige Einbauposition (z.B. Frostschutzschicht liefern und einbauen) einzukalkuieren und wird nicht separat vergütet. Jegliches Material ist in verdichtungsfähigen Schichten (Stärke abhängig von dem Verdichtungsgerät) einzubauen.

Entsorgung
Sämtliche anfallenden Materialien die nicht benötigt und entsorgt werden müssen, gehen ins Eigentum des AN über und sind unverzüglich von der Baustellezu ernfernen oder gemäß Kreislaufwirtschaftsgesetz (KrWG) fachgerecht zu entsorgen. Die Entsorgung wird nicht separat vergütet. Auch der fachgerechte Transport zu den Entsorgungsbetrieben wird nicht separat vergütet und ist in die jeweiligen Positionen einzukaluklieren.

Nachweise
Für einzubauenden Stoffe, welche nicht auf dem Lager des AN vorgehalten werden, sind die Lieferscheine z.B. bei Asphaltlieferung der Rechnung beizulegen. Die Art des Mischgutes sollte aus den Lieferschein erkennbar sein.

Fugen (einschlämmen)
Die Fugen bei Verbundsteinen, Platten und anderen eingebauten Flächen sind mit Material gemäß Vorbemerkungen und den gültigen Regelwerken zu verfüllen. Das Einkehren darf nicht trocken sein, sondern hat immer mit Wasser zu erfolgen, um die Verdichtung und Kornumlagerung des Materials in den Fugen zu ermöglichen. Sämtliche zur Ausführung (Einschlämmen) notwendige Material und Personalkosten sind in die jeweiligen Positionen einzukalkulieren.

Güteüberwachte zertifizierte Baustoffgemische
Generell sind güteüberwachte zertifizierte Baustoffgemische zu verwenden z.B. für die Frostschutz- oder Tragschicht. Folgende Anforderungen müssen erfüllt sein:

Einsatz von geprüften, gütegesichertem und zertifiziertem Baustoffgemischen für den uneingeschränkten offenen Einbau, gemäß BÜV RB (Bundesüberwachungsverband Recycling-Baustoffe e.V.) oder BÜV HR (Baustoffüberwachungsverband Kies, Sand und Splitt Hessen Rheinland-Pfalz e.V.). Zu beachten und einzuhalten sind auch die TL SoB-Stb, TL Gestein-StB, TL G SoB-Stb, DIN EN 13285.

Mit Straßenpech und mit pechhaltigen Bindemitteln gebundene Stoffe dürfen nicht verwendet werden. Ferner dürfen bindige Böden, verwitterte und witterungsempfindliche Gesteine (Gasbetonsteine, Ytong) und ähnliche ungeeignete Massen nicht verwendet werden.

Geltende zusätzliche Vertragsbedingungen und Normen
ZTV Aspahlt-StB
ZTV A-StB
ZTV BEA-StB
ZTV Fug-StB
TL/TP Fug-StB
DIN EN 14 188 - Fugenmassen

## Geltende Zusätzliche Technische Vertragsbedingungen
Geltende Zusätzliche Technische Vertragsbedingungen
Es gilt jeweils die neuste Fassung mit Änderung und Ergänzungen.

- ZTV E-StB Zusätzliche Technische Vertragsbedingungen und Richtlinien für Erdarbeiten im Straßenbau

- ZTV Ew-StB Zusätzliche Technische Vertragsbedingungen und Richtlinien
für den Bau von Entwässerungseinrichtungen im Straßenbau

- ZTV SoB-StB Zusätzliche Technische Vertragsbedingungen und Richtlinien für den Bau von Schichten ohne Bindemittel im Straßenbau

- ZTV Asphalt-StB Zusätzliche Technische Vertragsbedingungen und
Richtlinien für den Bau von Verkehrsflächenbefestigungen aus Asphalt

- ZTV BEA-StB Zusätzliche Technische Vertragsbedingungen und Richtlinien für die Bauliche Erhaltung von Verkehrsflächenbefestigungen mdash;
Asphaltbauweisen

- ZTV A-StB Zusätzliche Technische Vertragsbedingungen und Richtlinien für Aufgrabungen in Verkehrsflächen

- ZTV Fug-StB Zusätzliche Technische Vertragsbedingungen und Richtlinien für Fugen in Verkehrsflächen

- ZTV LW Zusätzliche Technische Vertragsbedingungen und Richtlinien für
die Befestigung ländlicher Wege

- ZTV La-StB Zusätzliche Technische Vertragsbedingungen und Richtlinien
für Landschaftsbauarbeiten im Straßenbau

- ZTV-M Zusätzliche Technische Vertragsbedingungen und Richtlinien für
Markierungen auf Straßen

- ZTV-SA Zusätzliche Technische Vertragsbedingungen und Richtlinien für
Sicherungsarbeiten an Arbeitsstellen an Straßen

- ZTV Verm-StB Zusätzliche Technische Vertragsbedingungen und Richtlinien für die Bauvermessung im Straßen- und Brückenbau

- TL Bitumen-StB Technische Lieferbedingungen für Straßenbaubitumen und
gebrauchsfertige Polymermodifizierte Bitumen

- TL BE-StB Technische Lieferbedingungen für Bitumenemulsionen

- TL Fug-StB Technische Lieferbedingungen für Fugenfüllstoffe in
Verkehrsflächen und Technische Prüfvorschriften für Fugenfüllstoffe in
Verkehrsflächen (TP Fug-StB)

- TL Gestein-StB Technische Lieferbedingungen für Gesteinskörnungen im
Straßenbau

- TL Asphalt-StB Technische Lieferbedingungen für Asphaltmischgut für den Bau von Verkehrsflächenbefestigungen

- TL SoB-StB Technische Lieferbedingungen für Baustoffgemische und Böden zur Herstellung von Schichten ohne Bindemittel im Straßenbau

- TLG SoB-StB Technische Lieferbedingungen für Baustoffgemische und Böden zur Herstellung von Schichten ohne Bindemittel im Straßenbau

- RStO Richtlinien für die Standardisierung des Oberbaus von
Verkehrsflächen

- RuA-StB Richtlinien für die umweltverträgliche Anwendung von
industriellen Nebenprodukten und Recycling- Baustoffen im StraRenbau

- RAS-Ew Richtlinien für die Anlage von Straßen (RAS) mdash; Teil: Entwässerung

- RAS-LP Richtlinien für die Anlage von Straßen (RAS) mdash; Teil:
Landschaftspflege (RAS-LP)

- RiStWag Richtlinien für bautechnische Maßnahmen an Straßen in
Wasserschutzgebieten

- RLW Richtlinien für den ländlichen Wegebau

- RSA Richtlinien für die Sicherung von Arbeitsstellen an Straßen,

- HVA B-StB Handbuch für die Vergabe und Ausführung von Bauleistungen im Straßen- und Brückenbau

## 01 Vertragsinhalt

### Titel 01 Baustelleneinrichtung, Nebenarbeiten sowie Arbeiten kleinsten Umfangs

*Hinweis: Vorbemerkungen*
Die Verkehrssicherung hat stets nach den Vorschriften der StVo, RSA, ZTV-SA in der jeweils gültigen Fassung, den Vorschriften des Auftraggebers, der Verkehrsbehörde und ggf. den Anordnungen der Polizei und Feuerwehr zu erfolgen.

Ein Ersatz zerstörter oder abhanden gekommener Teile wird nicht separat vergütet.

Alle notwendigen Sachen für die Baustelleneinrichtung, wie z.B. Schrankenzäune, Absperrzäunen, Leitbaken, Schilder, Schildertafeln, Beleuchtungsmittel und deren Stromversorgung sowie Bauzäune, werden nicht separat vergütet und sind Bestandteil der Verkehrssicherung.

Die Baustelleneinrichtung sowie die Verkehrssicherung ist gestaffelt nach der Netto-Schlussrechnungssumme.

Bei der Bildung von der Netto-Schlussrechnungssumme sind die Kosten aller Positionen in "01 Baustelleneinrichtung, Nebenarbeiten sowie Arbeiten kleinsten Umfangs" nicht zu berücksichtigen.

**01.1 Fotodokumentation der Arbeiten**
Digitale Fotodokumentation aller geleisteten Arbeiten. Die Fotos sind auszudrucken und zusammen mit einer CD als Dokumentation der Rechnung beizulegen.

Pauschal für alle Bilder einer Baustelle. Alle notwendigen Kosten sind einzukalkulieren.
Menge: 37,000 psch

**01.2 Leitungserkundungen**
Durchführung einer Kabel- und Leitungserkundung (Fernmeldekabel, Elektroversorgungs-, Wasser-, Gas- und weitere Leitungen.) bei allen zuständigen Stellen. Die Vergütung erfolgt einmal pauschal für den Aufwand je Baumaßnahme.

Die Vergütung erfolgt erst ab einer Baustellentiefe von mehr als 50 cm. Der Nachweis der Leitungserkundung ist in Kopie bei Rechnungsstellung beizulegen.
Menge: 14,000 psch

**01.3 Dienstliche Behördengänge (eigener Arbeitsaufwand)**
In die Position ist der eigene Arbeitsaufwand für dienstliche Behördengänge (das Anfragen und Einholen) von zum Beispiel verkehrsrechtlichen Anordnungen, bei der jeweils zuständigen Behörde, einzukalkulieren.

Die Gebühr für die jeweiligen Dokumente, z.B. verkehrsrechtliche Anordnung, wird separat in der nachfolgenden Position vergütet.
Menge: 22,000 St

**01.4 Dienstliche Behördengänge (Kosten der Dokumente)**
In die Position sind nur die Gebühren (ohne Zuschlag) einzukalkulieren, welche für z. B. bei der verkehrsrechtlichen Anordnung entstehen.

Diese Position ist jedoch bei der Rechnungstellung anzuwenden und die jeweils angefallenen Gebühren einzutragen.

Ein Nachweis, z.B. in Form einer Kopie der verkehrsrechtlichen Anordnung (auf welcher die anfallenden Kosten stehen), ist bei Rechnungsstellung beizulegen.
Menge: 10,000 St

**01.5 Baustelle einrichten und räumen - bis 1.000,00 Euro**
*** Bezugsbeschreibung
Baustelle betriebsfertig einrichten und vorhalten für die gesamte Bauzeit sowie räumen nach Beendigung der Maßnahme. Folgende Leistungen sind insbesondere einzurechnen:

- Freimachen des Geländes
- Herrichten von erforderlichen Baustraßen
- Herrichten der erforderlichen Lager- und Arbeitsplätze
- Notwendige Geräte, Fahrzeuge, Werkzeuge und Hilfsmittel
- Ausreichende Baustellenbeleuchtung für Nachtarbeit
- Beantragen, Einrichten, Vorhalten und nach Abschluss der Maßnahme Abbauen der erforderlichen Bauwasser- und Baustromanschlüsse, ausreichend dimensioniert für die Versorgung des gesamten Baustellenbetriebes, auch für Fremdfirmen nutzbar. Gebühren und Nebenkosten sind im Stückpreis einzurechnen.
- Angrenzende Nachbargrundstücke absolut zuverlässig und unfallsicher schützen.
- Baustelle räumen, Wiederherstellung des Geländes, einschließlich Entfernung von Verunreinigungen und gegebenenfalls von Fundamenten, Beseitigung eventueller Baustraßen.
- Lager- und Arbeitsplätze und der vom Auftragnehmer verursachten Schäden an allen Anfahrtswegen sowie Rückbau aller Sicherungsmaßnahmen an Nachbargrundstücken.
- Für die ordnungsgemäße Anbringung und Standfestigkeit der Verkehrszeichen ist der Auftragnehmer gemäß ZTV-SA eigenständig verantwortlich.
- Maßgeblich sind ebenso die Forderungen des Amtes für öffentliche Ordnung, der Bauberufsgenossenschaften und sonstigen mitwirkenden Behörden, Amtsstellen und Körperschaften.
- Baustelleneinrichtung (BE) für Wasserhaltungsmaßnahmen wird gesondert vergütet.
Einheitspreis für Netto-Schlussrechnungssumme gemäß Vorbemerkungen bis 1.000,00 Euro.
Menge: 14,000 St

**01.6 Baustelle einrichten und räumen - über 1.000,00 bis 2.500,00 Euro**
*** wie Position 01.5
Einheitspreis für Netto-Schlussrechnungssumme gemäß Vorbemerkungen über 1.000,00 Euro bis 2.500,00 Euro.
Menge: 8,000 St

**01.7 Baustelle einrichten und räumen - über 2.500,00 bis 5.000,00 Euro**
*** wie Position 01.5
Einheitspreis für Netto-Schlussrechnungssumme gemäß Vorbemerkungen über 2.500,00 Euro bis 5.000,00 Euro.
Menge: 6,000 St

**01.8 Baustelle einrichten und räumen - über 5.000,00 bis 10.000,00 Euro**
*** wie Position 01.5
Einheitspreis für Netto-Schlussrechnungssumme gemäß Vorbemerkungen über 5.000,00 Euro bis 10.000,00 Euro.
Menge: 5,000 St

**01.9 Baustelle einrichten und räumen - über 10.000,00 Euro**
*** wie Position 01.5
Einheitspreis für Netto-Schlussrechnungssumme gemäß Vorbemerkungen über 10.000,00 Euro.
Menge: 1,000 St

**01.10 Verkehrssicherung - bis 1.000,00 Euro**
*** Bezugsbeschreibung
Hierzu gehören alle Absperr- und Beschilderungsmaßnahmen, die zur Ausführung der Arbeiten für die Aufrechterhaltung des Straßen-, Fußgänger- und Radfahrerverkehrs erforderlich werden, inklusive Parkverbotsschilder und vergleichbares (siehe Vorbemerkungen zu 01 Baustelleneinrichtung, Nebenarbeiten, sowie Arbeiten kleinsten Umfangs.

Die Beschilderung, mit den erforderlichen Schildern der StVO, ist nach den Angaben der Verkehrspolizei sowie den jeweils gültigen Verkehrsführungsplänen auszuführen.

Die Beleuchtung der Beschilderungen und Absperrfelder, alle Nebenarbeiten sowie die tägliche Anpassung an die Vorgaben des Verkehrsplanes bzw. das Umsetzen von Einrichtungen, bedingt durch den Baubetrieb, werden nicht gesondert vergütet und sind in den Einheitspreis einzurechnen. Nachträglich geforderte zusätzliche Einrichtungen werden vergütet. Die Angaben der Bauleitung und der Verkehrspolizei sind zu befolgen. Die Verkehrsregelung ist vom Auftragnehmer mit den zuständigen Behörden abzustimmen. Ersatz, zerstörter und abhanden gekommener Teile der Einrichtung, wird nicht gesondert vergütet.

Die Haftung bleibt beim Unternehmer.

Einheitspreis für Netto-Schlussrechnungssumme gemäß Vorbemerkungen bis 1.000,00 Euro.
Menge: 17,000 St

**01.11 Verkehrssicherung - über 1.000,00 bis 2.500,00 Euro**
*** wie Position 01.10
Einheitspreis für Netto-Schlussrechnungssumme gemäß Vorbemerkungen über 1.000,00 Euro bis 2.500,00 Euro.
Menge: 8,000 St

**01.12 Verkehrssicherung - über 2.500,00 bis 5.000,00 Euro**
*** wie Position 01.10
Einheitspreis für Netto-Schlussrechnungssumme gemäß Vorbemerkungen über 2.500,00 Euro bis 5.000,00 Euro.
Menge: 6,000 St

**01.13 Verkehrssicherung - über 5.000,00 bis 10.000,00 Euro**
*** wie Position 01.10
Einheitspreis für Netto-Schlussrechnungssumme gemäß Vorbemerkungen über 5.000,00 Euro bis 10.000,00 Euro.
Menge: 5,000 St

**01.14 Verkehrssicherung - über 10.000,00 Euro**
*** wie Position 01.10
Einheitspreis für Netto-Schlussrechnungssumme gemäß Vorbemerkungen über 10.000,00 Euro.
Menge: 2,000 St

**01.15 Schlaglöcher in der Fahrbahn**
Beseitigung von Schlaglöchern in der Fahrbahn mittels Kaltasphalt-Mischgutes. Die Löcher sind zu säubern und mittels Voranstrich (Haftbrücke bzw. Haftkleber) für den Einbau des Mischgutes vollfächig sowie an den Flanken zu bestreichen.

Das Mischgut ist fachgerecht einzubauen und zu verdichten. Abschließend ist die Oberfläche vollflächig mit einem Sand-, Splittgemisch zu bestreuen, um einen Austrag durch Haftung an Fahrzeugreifen zu vermeiden.

Aufgrund der Kürze der Baustellenzeit erfolgt keine separate Vergütung der Baustelleneinrichtung sowie Verkehrssicherung. Sämtliche Kosten, darunter auch Material, die notwendigen 3 Warnbaken während der Ausführung, Maschinen sowie das Personal (maximal 1 Fahrer, 1 Facharbeiter) sind in den Einheitspreis einzukalkulieren.

Die Vergütung für den Aufwand zur Einholung der verkehrsrechtlichen Anordnung einer Wanderbaustelle kürzester Zeit erfolgt separat.

Die Vergütung dieser Position erfolgt pro eingebauten Eimer (25 kg) Kaltasphalt-Mischgutes.
Menge: 15,000 St

**01.16 Nachsanden (Einschlämmen) und einkehren**
Sonderleistung - Nachsanden (vollständiges Einkehren)  von Fugen auf Stellen, an welchen der Belag nicht reguliert wurde. Es ist Material gemäß Vorbemerkungen und den gültigen Regelwerken zu verwenden. Das Einkehren darf nicht trocken ausgeführt werden, sondern hat mit Wasser zu erfolgen, um die Verdichtung und Kornumlagerung des Materials in den Fugen zu ermöglichen. Sämtliche Material- und Personalkosten sind in die Position einzukalkulieren. Nach dem Einschlämmen ist das Pflaster zu reinigen.

Eine separate Vergütung für die Baustelleinrichtung oder Verkehrssicherung erfolgt nicht, da es sich um Maßnahmen kürzester Zeit handelt. Auf die Rutschgefahr der Baustelle ist für die Dauer der Baustelle, mit Leitkegeln (RA 1 StVO nach BASt, Farbe rot/weiß, voll retroreflektierend, höhe mind. 75 cm) hinzuweisen.
Der Mehraufwand ist einzukalkulieren.
Menge: 4,000 m²

### Titel 02 Ergänzende Verkehrssicherung

**02.1 Stationäre Verkehrszeichen abbauen und wieder setzen**
Verkehrszeichen aller Art im Bestand, welche im Zuge der Baumaßnahmen temporär entfernt werden müssen, abbauen, zum Schutz vor Beschädigungen lagern und nach Beendigung der Bauarbeiten wieder setzen. Einschließlich aller notwendigen Arbeiten sowie Material (z.B. Fundamentbeton für das Setzen der Stange, Betonabbruch etc.)
Menge: 1,000 St

**02.2 Fussg.-Brücke herstellen, vorhalten und räumen**
Fussgängerhilfsbrücke in Geländehöhe verlegen, mit Widerlager und Rampung, mit Begrenzungsmarkierung, mit beidseitigem Geländer, inklusive Handlauf und Knieholm, für die Dauer der vertraglichen Ausführungsfrist vorhalten und danach räumen. Das notwendige Umsetzen bei Baufortschritt wird nicht separat vergütet und ist in die Position einzukalkulieren. Die Anrampung der Brücke muss gemäß den geltenden Vorschriften behindertengerecht hergestellt werden.

Nutzbreite:  mind 1,20 m
Länge:  mind. 3,00 m
Menge: 2,000 St

**02.3 Straßenhilfsbrücke SLW 30 vor Ort über offene Bereiche**
*** Bezugsbeschreibung
Straßenhilfsbrücke SLW 30 vor Ort über offene Bereiche als provisorischen Übergang für den öffentlichen Verkehr herstellen, vorhalten und nach Baufortschritt beseitigen. Einschließlich Anrampung und dem Herstellen der Widerlager. Nach Abschluß der Arbeiten ist auch die Anrampung zu entfernen.

Inklusive dem notwendigen Versetzen nach Bedarf bei entsprechendem Baufortschritt.

Nur nach Rücksprache und besonderer schriftlicher Anordnung des Auftraggebers.
Menge: 8,000 m²

**02.4 Straßenhilfsbrücke SLW 60 (Bundes- und Landesstraßen)**
*** wie Position 02.3
für SLW 60 (z.B. Bundes- und Landesstraßen)
Menge: 1,000 m²

**02.5 TL Absperrzaun aufbauen, vorhalten und abbauen**
Absperrzaun gemäß Angaben des Auftraggebers standsicher aufstellen, während der Bauzeit von Dritten vorhalten und unterhalten sowie nach Beendigung der Bauarbeiten des Fremdunternehmens entfernen.

Nur nach Rücksprache und besonderer schriftlicher Anordnung des Auftraggebers.

Ausführung:
Absperrzaun gemäß ZTV - SA und TL Absperrtechnik, inklusive Bakenfüße, obere Schranke und untere Tastleiste, müssen retroreflektierend ausgebildet sein, der Klasse RA2 oder RA3.

Länge:  1,60 m oder 2,00 m
Höhe:  mindestens 1,00 m

Das Umsetzen während der Bauzeit wird nicht gesondert vergütet. Die Vergütung dieser Position erfolgt nur auf Baustellen bei denen die Positionen der Verkehrssicherung nicht vergütet wird (Stundenlohnarbeiten).
Menge: 7,000 m

**02.6 Verkehrszeichen aufstellen, vorhalten und beseitigen**
Verkehrszeichen aller Art (Größe 2) aufstellen, vorhalten und nach Abschluß der Baustelle beseitigen.

Nur nach Rücksprache und besonderer schriftlicher Anordnung des Auftraggebers.

Die Vergütung dieser Position erfolgt nur auf Baustellen, bei denen die Positionen der Verkehrssicherung nicht vergütet wird (Stundenlohnarbeiten oder Baustellensicherung für Dritte).
Menge: 28,000 St

**02.7 Verkehrszusatzzeichen aufstellen, vorhalten und beseitigen**
Verkehrzuszeichen aller Art aufstellen, vorhalten und nach Abschluß der Baustelle beseitigen.

Nur nach Rücksprache und besonderer schriftlicher Anordnung des Auftraggebers.

Die Vergütung dieser Position erfolgt nur auf Baustellen, bei denen die Positionen der Verkehrssicherung nicht vergütet wird (Stundenlohnarbeiten oder Baustellensicherung für Dritte).
Menge: 1,000 St

### Titel 03 Bäume, Sträucher, Wurzeln

*Hinweis: Vorbemerkungen*
Anfallender Abfall der zum Beispiel durch die folgenden Positionen entsteht (z.B. Laubfall, Sägespäne) ist gemäß Vorbemerkungen zu entsorgen. Das Kehren und die Entsorgung wird nicht separat vergütet und ist in den Einheitspreis einzukalkulieren.

**03.1 Wurzeln, Wurzelteppiche entfernen (ohne Fällung)**
Freilegen von Baum-, Strauch- sowie Heckenwurzeln ohne die Entfernung des Baumes, Strauches oder der Hecke. Entfernen von Wurzeln, Wurzelteppichen aus vorhandenen Straßen, Gehwegen, Parkflächen und Plätzen. Die Wurzeln werden Eigentum des Auftragnehmers und sind gemäß Kreislaufwirtschaftsgesetz (KrWG) zu entsorgen. Sämtliche Kosten sind in die Postion einzukalkulieren.
Das Zulegen der Fläche sowie die Herstellung des Oberbaus wird separat vergütet.
Menge: 81,000 m²

**03.2 Bäume, Sträucher, Hecken StD < 10 cm**
*** Bezugsbeschreibung
Freilegen von Baum-, Strauch- sowie Heckenwurzeln mit der Entfernung (Fällung bzw. Rodung) des Baumes, Strauches oder der Hecke. Entfernen von Wurzeln, Wurzelteppichen aus vorhandenen Straßen, Gehwegen, Parkflächen und Plätzen. Das Abräumgut (z.B. Holz, Laub und Wurzeln) wird Eigentum des Auftragnehmers (AN) und ist von der Baustelle zu entfernen und gemäß Kreislaufwirtschaftsgesetz (KrWG) zu entsorgen. Sämtliche Kosten sind in die Postion einzukalkulieren.
Das Zulegen der Fläche, die Herstellung des Oberbaus sowie das Verfüllen der entstandenen Hohlräume erfolgt separat.

Gemessen wird nur das reine Stammholz von 1,0 m Höhe über Geländeoberkante (GOK).

Stammdurchmesser: bis 10 cm
Menge: 1,000 St

**03.3 Bäume, Sträucher, Hecken StD > 10 - 30 cm**
*** wie Position 03.2
Stammdurchmesser: über 10 cm bis 30 cm
Menge: 1,000 St

**03.4 Bäume, Sträucher, Hecken StD > 30 - 50 cm**
*** wie Position 03.2
Stammdurchmesser: über 30 bis 50 cm
Menge: 1,000 St

**03.5 Bäume, Sträucher, Hecken StD > 50 - 100 cm**
*** wie Position 03.2
Stammdurchmesser: über 50 bis 100 cm
Menge: 1,000 St

**03.6 Wurzelstöcke (Stubben) roden, StD > 10 - 30 cm**
*** Bezugsbeschreibung
Baugelände von Wurzelstöcken (Stubben) bereits gefällter Bäume, Sträucher oder Hecken räumen.
Freilegen und kappen der entsprechenden Wurzelstöcke (Stubben) ohne das Entfernen von fortlaufenden Wurzeln und Wurzelteppichen. Die Wurzelstöcke werden Eigentum des Auftragnehmers und sind gemäß Kreislaufwirtschaftsgesetz (KrWG) zu entsorgen. Sämtliche Kosten sind in die Position einzukalkulieren.
Das Zulegen der Fläche, die Herstellung des Oberbaus sowie das Verfüllen der entstandenen Hohlräume erfolgt separat.
Menge: 1,000 St

**03.7 Wurzelstöcke (Stubben) roden, StD > 30 - 50 cm**
*** wie Position 03.6
Stammdurchmesser: über 30 bis 50 cm
Menge: 1,000 St

**03.8 Wurzelstöcke (Stubben) roden, StD > 50 - 100 cm**
*** wie Position 03.6
Stammdurchmesser: über 50 bis 100 cm
Menge: 1,000 St

### Titel 04 Sinkkästen (Straßenabläufe)

*Hinweis: Vorbemerkungen Sinkkästen*
Straßenabläufe aus Betonfertigteilen, nach DIN 4052 mit Aufsatz herstellen. Erdarbeiten werden gesondert vergütet.

Aufgrund dessen, dass Straßenabläufe innerhalb des VG Netzes in verschiedenen Bauweisen vorliegen sowie diese nur in Teilen beschädigt sein könnten, erfolgt die Vergütung für den Ausbau je Einzelteil.

Der Anschluß an die PVC-U Leitung DN 150 wird nicht gesondert vergütet und ist einzukalkulieren. Fugen zwischen Betonfertigteilen sind mit Mörtel MG III, DIN 1053, Fuge unter Aufsatz mit Spezialmörtel "Thoro ML" oder gleichwertig, dicht zu füllen und glattzustreichen. Fugenspalt zwischen Rahmen und Bordstein mit Zementmörtel verfüllen. Bodenteil auf Beton C 12/15, mindestens 10 cm dick, setzen. Alle Materialien, notwendige Maschinen, Werkzeuge und das Personal sind einzukalkulieren.

Die jeweiligen Straßenabläufe sind nach folgenden 4 Grundmodellen herzustellen:

I. 300 x 500, tiefer Einbau Pult- / Rinnenform
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
Tiefer Einbau mit Aufsatz 300 x 500, Klasse D, Schlitzweite 34,5 mm, mit dämpfender Einlage, Pultform oder Rinnenform. Hoher feuerverzinkter Eimer, Form C 3, schwere Ausführung gemäß DIN 4052, 3 Schlitzreihen, 1 Lochreihe. Auflagerring Form 10 b für Aufsatz 300/500, Schaftkonus Form 11, Zwischenteil Form 6 a sowie Bodenteil Form 1 a mit Steckmuffe für PVC Rohre DN 150

2. 300 x 500, niedriger Einbau Pult- / Rinnenform
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Niedriger Einbau mit Aufsatz 300 x 500, Klasse D, Schlitzweite 34,5 mm, mit dämpfender Einlage, Pultform oder Rinnenform. Niedriger feuerverzinkter Eimer, Form D1, schwere Ausführung gemäß DIN 4052, 1 Schlitzreihe, 1 Lochreihe. Auflagerringe Form 10 b für Aufsatz 300/500, Schaftkonus Form 11 und Bodenteil Form 1 a mit Steckmuffe für PVC Rohre DN 150

3. 500 x 500, tiefer Einbau Pult- / Rinnenform
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
Tiefer Einbau mit Aufsatz 500 x 500, Klasse D, Schlitzweite 34,5 mm, mit dämpfender Einlage, Pultform oder Rinnenform. Tiefer feuerverzinkter Eimer, Form A4, schwere Ausführung gemäß DIN 4052, 4 Schlitzreihen, 1 Lochreihe. Auflagerring Form 10 a für Aufsatz 500/500, Schaftkonus Form 5 d und Bodenteil Form 1 a mit Steckmuffe für PVC Rohre DN 150
4. 500 x 500, niedriger Einbau Pult- / Rinnenform
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Niedriger Einbau mit Aufsatz 500 x 500, Klasse D, Schlitzweite 34,5 mm, mit dämpfender Einlage, Pultform oder Rinnenform. Tiefer feuerverzinkter Eimer, Form B1, schwere Ausführung gemäß DIN 4052, 1 Schlitzreihe, 1 Lochreihe. Auflagerring Form 10 a für Aufsatz 500/500, Schaftkonus Form 5 c und Bodenteil Form 1 a mit Steckmuffe für PVC Rohre DN 150

#### Bereich 04.01 Ausbau, seitlich lagern

*Hinweis: Vorbemerkungen*
Es sind generell bestehende Straßenabläufe jeder Art frei zu legen, auszubauen und brauchbare Teile seitlich zu lagern. Unbrauchbare Teile wie auch Bauschutt gehen in das Eigentum des AN über und sind ordnungsgemäß zu entsorgen (der Transport und die Deponiegebühr ist einzukalkulieren). Die Vergütung für den Ausbau und die Entsorgung beschädigter Teile erfolgt durch die Positionen "Ausbau und Entsorgung".

Das Aufbrechen und die Entsorgung des Mörtels zwischen den jeweiligen Teilen sowie des Betonfundamentes zugehörig zur Bodenform, werden nicht separat vergütet und sind in die jeweiligen Positionen einzukalkulieren.

**04.01.1 Aufsatz 300 x 500 Pultform**
*** Bezugsbeschreibung
Ausbau und seitlich Lagern eines
Aufsatzes 300 x 500 Pultform
gemäß Vorbemerkungen.
Menge: 1,000 St

**04.01.2 Aufsatz 500 x 500 Pultform**
*** wie Position 04.01.1
Menge: 1,000 St

**04.01.3 Aufsatz 300 x 500 Rinnenform**
*** wie Position 04.01.1
Menge: 1,000 St

**04.01.4 Aufsatz 500 x 500 Rinnenform**
*** wie Position 04.01.1
Menge: 1,000 St

**04.01.5 Auflagerring Form 10 a**
*** wie Position 04.01.1
Menge: 1,000 St

**04.01.6 Auflagerring Form 10 b**
*** wie Position 04.01.1
Menge: 1,000 St

**04.01.7 Schaft Form 5 c**
*** wie Position 04.01.1
Menge: 1,000 St

**04.01.8 Schaft Form 5 d**
*** wie Position 04.01.1
Menge: 1,000 St

**04.01.9 Schaftkonus Form 11**
*** wie Position 04.01.1
Menge: 1,000 St

**04.01.10 Zwischenteil Form 6 a**
*** wie Position 04.01.1
Menge: 1,000 St

**04.01.11 Bodenform 1 a**
*** wie Position 04.01.1
Menge: 1,000 St

**04.01.12 Eimer Form A 4**
*** wie Position 04.01.1
Menge: 1,000 St

**04.01.13 Eimer Form B 1**
*** wie Position 04.01.1
Menge: 1,000 St

**04.01.14 Eimer Form C 3**
*** wie Position 04.01.1
Menge: 1,000 St

**04.01.15 Eimer Form D 1**
*** wie Position 04.01.1
Menge: 2,000 St

#### Bereich 04.02 Ausbau und Entsorgung

*Hinweis: Vorbemerkungen*
Es sind generell bestehende Straßenabläufe jeder Art frei zu legen, auszubauen und zu entsorgen. Unbrauchbare Teile wie auch Bauschutt gehen in das Eigentum des AN über und sind ordnungsgemäß zu entsorgen (der Transport und die Deponiegebühr ist einzukalkulieren).

Das Aufbrechen und die Entsorgung des Mörtels zwischen den jeweiligen Teilen sowie des Betonfundamentes zugehörig zur Bodenform, werden nicht separat vergütet und sind in die jeweiligen Positionen einzukalkulieren.

**04.02.1 Aufsatz 300 x 500 Pultform / Rinnenform**
*** Bezugsbeschreibung
Ausbau, Entsorgung eines Aufsatzes 300 x 500 Pultform / Rinnenform
Menge: 1,000 St

**04.02.2 Aufsatz 500 x 500 Pultform / Rinnenform**
*** wie Position 04.02.1
Menge: 1,000 St

**04.02.3 Auflagerring Form 10 a**
*** wie Position 04.02.1
Menge: 1,000 St

**04.02.4 Auflagerring Form 10 b**
*** wie Position 04.02.1
Menge: 1,000 St

**04.02.5 Schaft Form 5 c**
*** wie Position 04.02.1
Menge: 1,000 St

**04.02.6 Schaft Form 5 d**
*** wie Position 04.02.1
Menge: 1,000 St

**04.02.7 Schaftkonus Form 11**
*** wie Position 04.02.1
Menge: 1,000 St

**04.02.8 Zwischenteil Form 6 a**
*** wie Position 04.02.1
Menge: 1,000 St

**04.02.9 Bodenform 1 a**
*** wie Position 04.02.1
Menge: 1,000 St

**04.02.10 Eimer Form A 4**
*** wie Position 04.02.1
Menge: 1,000 St

**04.02.11 Eimer Form B 1**
*** wie Position 04.02.1
Menge: 1,000 St

**04.02.12 Eimer Form C 3**
*** wie Position 04.02.1
Menge: 1,000 St

**04.02.13 Eimer Form D 1**
*** wie Position 04.02.1
Menge: 1,000 St

#### Bereich 04.03 Reinigung und Einbau (seitlich gelagertes Material)

*Hinweis: Vorbemerkungen Einbauen (seitlich gelagerter Materialien)*
Die folgenden Positionen beinhalten das Reinigen und Einbauen von Bauteilen der Straßenabläufe, welche zuvor seitlich gelagert wurden. Diese sind gemäß den "Vorbemerkungen Sinkkästen" herzustellen.

Das Einbauen des Mörtels zwischen den jeweiligen Teilen sowie des Betonfundamentes zugehörig zur Bodenform, werden nicht separat vergütet und sind in die jeweiligen Positionen einzukalkulieren.

**04.03.1 Aufsatz 300 x 500 Pultform / Rinnenform**
*** Bezugsbeschreibung
Reinigen und Einbau eines seitlich gelagerten Aufsatzes 300 x 500 Pultform / Rinnenform
Menge: 1,000 St

**04.03.2 Aufsatz 500 x 500 Pultform / Rinnenform**
*** wie Position 04.03.1
Menge: 1,000 St

**04.03.3 Auflagerring Form 10 a**
*** wie Position 04.03.1
Menge: 1,000 St

**04.03.4 Auflagerring Form 10 b**
*** wie Position 04.03.1
Menge: 1,000 St

**04.03.5 Schaft Form 5 c**
*** wie Position 04.03.1
Menge: 1,000 St

**04.03.6 Schaft Form 5 d**
*** wie Position 04.03.1
Menge: 1,000 St

**04.03.7 Schaftkonus Form 11**
*** wie Position 04.03.1
Menge: 1,000 St

**04.03.8 Zwischenteil Form 6 a**
*** wie Position 04.03.1
Menge: 1,000 St

**04.03.9 Bodenform 1 a**
*** wie Position 04.03.1
Menge: 1,000 St

**04.03.10 Eimer Form A 4**
*** wie Position 04.03.1
Menge: 1,000 St

**04.03.11 Eimer Form B 1**
*** wie Position 04.03.1
Menge: 1,000 St

**04.03.12 Eimer Form C 3**
*** wie Position 04.03.1
Menge: 1,000 St

**04.03.13 Eimer Form D 1**
*** wie Position 04.03.1
Menge: 1,000 St

#### Bereich 04.04 Liefern und Einbauen (neues Material)

*Hinweis: Vorbemerkungen Liefern und Einbauen (neues Material)*
Die folgenden Positionen beinhalten das Liefern und Einbauen von Bauteilen der Straßenabläufe, welche zuvor entsorgt wurden oder nun erstmalig benötigt werden. Diese sind gemäß den Vorbemerkungen "Sinkkästen" herzustellen.

Das Einbauen des Mörtels zwischen den jeweiligen Teilen sowie des Betonfundamentes zugehörig zur Bodenform, wird nicht separat vergütet und ist in die jeweiligen Positionen einzukalkulieren.

**04.04.1 Aufsatz 300 x 500 Pultform / Rinnenform**
*** Bezugsbeschreibung
Lieferung und Einbau eines Aufsatzes 300 x 500 Pultform / Rinnenform
Menge: 1,000 St

**04.04.2 Aufsatz 500 x 500 Pultform / Rinnenform**
*** wie Position 04.04.1
Menge: 1,000 St

**04.04.3 Auflagerring Form 10 a**
*** wie Position 04.04.1
Menge: 1,000 St

**04.04.4 Auflagerring Form 10 b**
*** wie Position 04.04.1
Menge: 1,000 St

**04.04.5 Schaft Form 5 c**
*** wie Position 04.04.1
Menge: 1,000 St

**04.04.6 Schaft Form 5 d**
*** wie Position 04.04.1
Menge: 1,000 St

**04.04.7 Schaftkonus Form 11**
*** wie Position 04.04.1
Menge: 1,000 St

**04.04.8 Zwischenteil Form 6 a**
*** wie Position 04.04.1
Menge: 1,000 St

**04.04.9 Bodenform 1 a**
*** wie Position 04.04.1
Bodenform 1 a mit Steckmuffe L
Menge: 1,000 St

**04.04.10 Eimer Form A 4**
*** wie Position 04.04.1
Menge: 1,000 St

**04.04.11 Eimer Form B 1**
*** wie Position 04.04.1
Menge: 1,000 St

**04.04.12 Eimer Form C 3**
*** wie Position 04.04.1
Menge: 1,000 St

**04.04.13 Eimer Form D 1**
*** wie Position 04.04.1
Menge: 1,000 St

**04.04.14 Zulage zu Aufsatz 300 x 500 (Fußgängerzone)**
Zulage zu Aufsatz 300 x 500 für eine
Schlitzweite von 16 mm für Pult- und Rinnenformen

Nach Rücksprache mit AG oder schriftlicher Aufforderung
Menge: 1,000 St

**04.04.15 Zulage zu Aufsatz 500 x 500 (Fußgängerzone)**
Zulage zu Aufsatz 500 x 500 für eine
Schlitzweite von 16 mm für Pult- und Rinnenformen

Nach Rücksprache mit AG oder schriftlicher Aufforderung
Menge: 1,000 St

### Titel 05 Straßen- und Gehwegteile

*Hinweis: Vorbemerkungen*
Alle Positionen beinhalten stets die Planie und das Nachverdichten sämtlicher für den Aufbau notwendiger Schichten (auch gewachsenen Boden / Unterbau ) und Materialien mit einem geeigneten Verdichtungsgerät.

Insbesondere sind die Eigenüberwachungsbestimmungen zu beachten (Kontrollnivellement und Verdichtungskontrollen). Die für die Eigenüberwachung notwendigen Aufwendungen werden nicht separat vergütet. Der Aufwand für das Verlegen von Passstücken z.B. an Kanten, Anschlüssen bei Einbauten, Aussparrungen und dgl. wie z.B. Schiebern, Schilderpfosten, Lampenmasten, Straßenkappen wird nicht separat vergütet. Der Aufwand für die dazugehörigen Schnitte wird jedoch nach laufenden Metern Trennschnitt bezahlt. Dies gilt ebenso für Rundungen oder Schrägschnitte die auf Zwangspunkte der Maßnahme zurückzuführen sind.

Sämtlicher angefallener Abfall (wie Bauschutt etc.), welcher durch den Ein- und Ausbau oder die Reinigung ensteht, geht in das Eigentum des AN über und ist von der Baustelle zu entfernen. Etwaige Entsorgungskosten des AN sind in die jeweils betroffenen Positionen einzukalkulieren - eine separate Vergütung erfolgt nicht.

Rechtecksteine
Zwei halbe Steine werden wie ein ganzer Stein bezahlt
und werden nicht separat vergütet.

Knochensteine / Doppel-T-Steine / H-Steine
2 Halbe Steine oder 1 seitlicher Abschlussstein oder 1 Endstein werden jeweils als ein ganzer Stein bezahlt und nicht separat vergütet.

Uni-Pflaster / Harzer U-Verbundpflaster (gewellte /
gezackte rechteckähnliche Steine)
2 Halbe Steine oder 1 seitlicher Abschlussstein oder 1 Endstein werden jeweils als ein ganzer Stein bezahlt und nicht separat vergütet.

#### Bereich 05.01 Ausbau, seitlich lagern

**05.01.1 Randeinfassungen**
Randeinfassungen (Tief-, Hoch- oder Rundborde) aus Beton, inkl. Mörtelbett und Betonfundament, ausbauen und seitlich lagern.

Material:  Beton
Format:  alle Formate
Menge: 27,000 m

**05.01.2 Rinne aus Platten**
Rinnenplatten inkl. Mörtelbett und Betonfundament aufnehmen und seitlich lagern.

Format (L/B/H): 30/30/10 und 15/30/10 cm
Menge: 4,000 m²

**05.01.3 Rinne aus Betonverbundpflaster**
Rinne aus Betonverbundpflaster, inkl. Mörtelbett und Betonfundament, aufnehmen und seitlich lagern.
Menge: 2,000 m²

**05.01.4 Belag Betonverbundpflaster**
Betonverbundpflaster von einem Sand- oder Splittbett aufnehmen und seitlich lagern.
Menge: 120,000 m²

**05.01.5 Belag Gehwegplatten**
Gehwegplatten von einem Sand- oder Splittbett aufnehmen und seitlich lagern.
Menge: 8,000 m²

**05.01.6 Belag Natursteinpflaster Mosaik**
Natursteinpflaster Mosaik inkl. Mörtelbett lösen,aufnehmen und seitlich lagern
Menge: 2,000 m²

**05.01.7 Belag Natursteinpflaster Kleinpflaster**
Natursteinpflaster Kleinpflaster inkl. Mörtelbett lösen, aufnehmen und seitlich lagern
Menge: 1,000 m²

**05.01.8 Belag Natursteinpflaster Großpflaster**
Natursteinpflaster Großpflaster inkl. Mörtelbett lösen, aufnehmen und seitlich lagern
Menge: 1,000 m²

#### Bereich 05.02 Ausbau und Entsorgung

**05.02.1 Randeinfassungen**
Randeinfassungen (Tief-, Hoch- oder Rundborde) aus Beton ausbauen und entsorgen inklusive dem Betonfundament.

Material:  Beton
Format:  alle Formate
Menge: 33,000 m

**05.02.2 Rinne aus Platten**
Rinnenplatten inkl. Mörtelbett und Betonfundament aufnehmen und entsorgen.

Format (L/B/H): 30/30/10 und 15/30/10 cm
Menge: 16,000 m²

**05.02.3 Rinne aus Betonverbundpflaster**
Rinne aus Betonverbundpflaster inkl. Mörtelbett und Betonfundament aufnehmen und entsorgen.
Menge: 1,000 m²

**05.02.4 Belag Betonverbundpflaster (Auf Sand, Splitt, Erde)**
Betonverbundpflaster von der Erde, einem Sand- oder Splittbett aufnehmen und entsorgen.
Menge: 15,000 m²

**05.02.5 Belag Betonverbundpflaster (Auf Beton)**
Betonverbundpflaster inkl. Mörtelbett und Betonfundament aufnehmen und entsorgen.
Menge: 1,000 m²

**05.02.6 Belag Gehwegplatten**
Gehwegplatten von einem Sand- oder Splittbett aufnehmen und entsorgen.
Menge: 1,000 m²

**05.02.7 Belag Gehwegplatten in Mörtelbett**
Gehwegplatten inkl. Mörtelbett und Betonfundament aufnehmen und entsorgen.
Menge: 1,000 m²

**05.02.8 Belag Natursteinpflaster Mosaik**
Natursteinpflaster Mosaik inkl. Mörtelbett lösen, aufnehmen und entsorgen
Menge: 1,000 m²

**05.02.9 Belag Natursteinpflaster Kleinpflaster**
Natursteinpflaster Kleinpflaster inkl. Mörtelbett lösen, aufnehmen und entsorgen
Menge: 1,000 m²

**05.02.10 Belag Natursteinpflaster Großpflaster**
Natursteinpflaster Großpflaster inkl. Mörtelbett lösen, aufnehmen und entsorgen
Menge: 1,000 m²

#### Bereich 05.03 Reinigung und Einbau (seitlich gelagertes Material)

**05.03.1 Randeinfassungen**
Seitlich gelagerte Randeinfassungen (Tief-, Hoch- oder Rundborde) aus Beton reinigen und auf einem 24 cm dicken Betonfundament C 12/15 versetzen. Vor dem Einbau der Randsteine ist das Betonfundament vorzuverdichten. Die Rückenstütze ist monolitisch in Schalung auszuführen und fachgerecht zu verdichten.

Material:  Beton
Format:  alle Formate
Menge: 26,000 m

**05.03.2 Rinne aus Platten**
Seitlich gelagerte Rinnenplatten reinigen und auf einem 21 cm dicken Betonfundament C 12/15 sowie in einem 3cm dicken Zementmörtelbett verlegen. Vor dem Einbau der Rinnenplatten ist das Betonfundament vorzuverdichten. Die Fugen sind mit Zementmörtel zu vergießen.

Format (L/B/H): 30/30/10 und 15/30/10 cm
Menge: 5,000 m²

**05.03.3 Rinne aus Betonverbundpflaster**
Seitlich gelagerte Rinne aus Betonverbundpflaster reinigen und auf einem 21 cm dicken Betonfundament C 12/15 sowie in einem 3cm dicken Zementmörtelbett verlegen. Vor dem Einbau der Betonverbundsteine ist das Betonfundament vorzuverdichten. Die Fugen sind mit Zementmörtel zu vergießen.
Menge: 1,000 m²

**05.03.4 Belag Betonverbundpflaster (Auf Splitt-Sand-Gemisch)**
Seitlich gelagertes Betonverbundpflaster (z.B. Knochensteine, Rechtecksteine)  reinigen und auf ein 4 cm dickes Splitt-Sand-Gemisch der Körnung 0-5 mm verlegen.

Die verlegten Steine sind mittels einem geeigneten Verdichtungsgerät mit Gummimatte abzurütteln, mit Flußsand 0-2 mm Korngröße mit Wasser einzuschlämmen und bis zur vollständigen Füllung der bestehenden Fugen zu
verkehren. Die Lieferung des Pflasterbettes, Wassers und Sandes ist einzukalkulieren.

Rechtecksteine
Zwei halbe Steine werden wie ein ganzer Stein bezahlt
und werden nicht separat vergütet.

Knochensteine / Doppel-T-Steine / H-Steine
2 Halbe Steine oder 1 Randstein oder 1 Endstein werden
jeweils als ein ganzer Stein bezahlt und nicht separat
vergütet.

Uni-Pflaster / Harzer U-Verbundpflaster (gewellte /
gezackte rechteckähnliche Steine)
2 Halbe Steine oder 1 Randstein oder 1 Endstein werden
jeweils als ein ganzer Stein bezahlt und nicht separat
vergütet.
Menge: 123,000 m²

**05.03.5 Belag Gehwegplatten (Auf Splitt-Sand-Gemisch)**
Seitlich gelagerte Gehwegplatten reinigen und auf einem 4 cm dicken Splitt-Sand-Gemisch der Körnung 0-5 mm
fachgerecht verlegen.

Die Platten sind hammerfest zu verlegen mit Flußsand 0-2 mm Korngröße mit Wasser einzuschlämmen und bis zur vollständigen Füllung der bestehenden Fugen zu verkehren. Die Lieferung des Pflasterbettes, Wassers und Sandes ist einzukalkulieren.
Menge: 8,000 m²

**05.03.6 Natursteinpflaster Mosaik in Trasszement**
Natursteinpflaster Mosaik reinigen und in Trasszement - Zementmörtel MG III - Schnelbinder verlegen. Die Fugen müssen mit den Trasszement vollständig gefüllt werden.
Menge: 1,000 m²

**05.03.7 Belag Natursteinpflaster Kleinpflaster in Brechsand-Splittbett 0/5**
Seitlich gelagertes Natursteinpflaster Kleinpflaster reinigen und auf einen Brechsand-Splittbett 0/5 fachgerecht verlegen. Die Fugen sind mit Fugensplitt 1/3 zu verfüllen.
Menge: 1,000 m²

**05.03.8 Belag Natursteinpflaster Großpflaster in Brechsand-Splittbett 0/5**
Seitlich gelagertes Natursteinpflaster Großpflaster reinigen und auf einen Brechsand-Splittbett 0/5 fachgerecht verlegen. Die Fugen sind mit Fugensplitt 1/3 zu verfüllen.
Menge: 1,000 m²

#### Bereich 05.04 Liefern und Einbauen (neues Material)

**05.04.1 Randeinfassungen**
Randeinfassungen (Tief-, Hoch- oder Rundborde) aus Beton liefern und auf einem 24 cm dicken Betonfundament C 12/15 versetzen. Vor dem Einbau der Randsteine ist das Betonfundament vorzuverdichten. Die Rückenstütze ist monolitisch in Schalung auszuführen und fachgerecht zu verdichten.

Material:  Beton
Format:  alle Formate
Menge: 37,000 m

**05.04.2 Rinne aus Platten**
Rinnenplatten liefern und auf einem 21 cm dicken Betonfundament C 12/15 sowie in einem 3cm dicken Zementmörtelbett verlegen. Vor dem Einbau der Rinnenplatten ist das Betonfundament vorzuverdichten. Die Fugen sind mit Zementmörtel zu vergießen.

Format (L/B/H): 30/30/10 und 15/30/10 cm
Menge: 17,000 m²

**05.04.3 Rinne aus Betonverbundpflaster**
Rinne aus Betonverbundpflaster liefern und auf einem 21 cm dicken Betonfundament C 12/15 sowie in einem 3cm dicken Zementmörtelbett verlegen. Vor dem Einbau der Betonverbundsteine ist das Betonfundament vorzuverdichten. Die Fugen sind mit Zementmörtel zu vergießen.

Format:  alle ortsüblichen
Menge: 1,000 m²

**05.04.4 Belag Betonverbundpflaster (Auf Splitt-Sand-Gemisch)**
Betonverbundpflaster (z.B. Knochensteine, Rechtecksteine)  liefern und auf ein 4 cm dickes Splitt-Sand-Gemisch der Körnung 0-5 mm verlegen.

Die verlegten Steine sind mittels einem geeigneten Verdichtungsgerät mit Gummimatte abzurütteln, mit Flußsand 0-2 mm Korngröße mit Wasser einzuschlämmen und bis zur vollständigen Füllung der bestehenden Fugen zu
verkehren. Die Lieferung des Pflasterbettes, Wassers und Sandes ist einzukalkulieren.
Menge: 27,000 m²

**05.04.5 Belag Gehwegplatten (Auf Splitt-Sand-Gemisch)**
Gehwegplatten liefern und auf einem 4 cm dicken Splitt-Sand-Gemisch der Körnung 0-5 mm
fachgerecht verlegen.

Die Steine sind hammerfest zu verlegen oder mittels einem geeigneten Verdichtungsgerät mit Gummimatte abzurütteln, mit Flußsand 0-2 mm Korngröße mit Wasser einzuschlämmen und bis zur vollständigen Füllung der bestehenden Fugen zu verkehren. Die Lieferung des Pflasterbettes, Wassers und Sandes ist einzukalkulieren.
Menge: 1,000 m²

**05.04.6 Natursteinpflaster Mosaik in Trasszement**
Natursteinpflaster Mosaik liefern und in Trasszement - Zementmörtel MG III - Schnelbinder verlegen. Die Fugen müssen mit den Trasszement vollständig gefüllt werden.
Menge: 1,000 m²

**05.04.7 Belag Natursteinpflaster Kleinpflaster in Brechsand-Splittbett 0/5**
Seitlich gelagertes Natursteinpflaster Kleinpflaster liefern und auf einen Brechsand-Splittbett 0/5 fachgerecht verlegen. Die Fugen sind mit Fugensplitt 1/3 zu verfüllen.
Menge: 1,000 m²

**05.04.8 Belag Natursteinpflaster Großpflaster in Brechsand-Splittbett 0/5**
Seitlich gelagertes Natursteinpflaster Großpflaster liefern und auf einen Brechsand-Splittbett 0/5 fachgerecht verlegen. Die Fugen sind mit Fugensplitt 1/3 zu verfüllen.
Menge: 1,000 m²

#### Bereich 05.05 Anpassungsarbeiten und Zulagen

**05.05.1 Zulage für das Verlegen von Natursteinpflaster in Trasszement**
Zulage für Klein- oder Großpflaster für das Verlegen in Trasszement-Mörtelbett-Zementmörtel MGIII- Schnellbinder für anspruchvolles Mauerwerk
Menge: 1,000 m

**05.05.2 Zulage Randsteine, Ersatzlieferung von Sonderformen**
Zulage für Ersatzlieferungen von Randsteinen in Sonderformen wie z.B. Übergangssteinen (Absenker, Adapterstücke, Rohlstuhlüberfahrstein) oder Innen- (konkav) sowie Außenbogen (konvex).
Menge: 3,000 St

**05.05.3 Zulage für besonders teures Pflaster**
Zulage zu Position 05.04.4 nur für die erhöhten Anschaffungskosten des Pflasters "Premium 16/24/10 Armorbacher" von BetonPfennig in allen notwendigen Farben. Eine zusätzliche Vergütung für die farbige Lieferung erfolgt nicht.
Menge: 2,000 m²

**05.05.4 Zulage Betonpflastersteine farbig**
Zulage für eine farbige Lieferung gängiger Pflastersorten in allen Formaten und Dicken.
Menge: 1,000 m²

**05.05.5 Zulage Randeinfassung farbig**
Zulage für eine farbige Lieferung von Randeinfassung in allen Formaten und Dicken.
Menge: 1,000 m

**05.05.6 Schieber- u. Hydrantenkappen anpassen**
Schieber- und Hydrantenkappen an die neuen Straßenhöhen anpassen. Folgende Arbeiten sind einzukalkulieren:

- Freilegen der Einbauten:
  Der Aufbruch und die Entsorgung von Asphalt/Pflaster wird separat vergütet.
  Der Aufbruch weiterer Schichten zur Ausführung (Schotter-, Kiestrag- Erdschicht) ist einzukalklieren.
- Fachgerechte höhengleiche Anpassung der Einbaugarnituren und Straßenkappen mit ggf. notwendiger Abstimmung mit den Versorgungs- bzw. Entsorgungsbetrieben.
- Etwaige Nachschnitte des vorhandenen oder neuen Pflasters an das Einbauteil.
Menge: 6,000 St

**05.05.7 Trennschnitte (Nass) Betonpflaster**
Nassschneiden des Betonpflasters
Menge: 34,000 m

**05.05.8 Trennschnitte (Nass) Hoch-, Tief-, Rundbord**
Nassschneiden von Hoch-, Tief- und Rundborden in allen Graden
Menge: 6,000 m

**05.05.9 Trennschnitte (Nass) Natursteinpflaster (Granit)**
Nassschneiden des Natursteinpflasters (Granit)
Menge: 1,000 m

**05.05.10 Grenzsteine oder Achspunkte sichern**
Vorhandene Grenzsteine oder durch die Bauleitung übergebene Achspunkte über die gesamte Bauzeit sichern. Sicherung mit Dreiecksumrandung, mit roter Farbe streichen, oder bei Bedarf im Überschüttungsbereich mit aufgesteckten PVC-Rohr DN 200. Nach Bauende wieder sichtbar an die Bauleitung übergeben.

Nicht wiederauffindbare Steine oder Punkte muß der AN auf seine Kosten durch einen öffentlich bestellten Vermesser neu einmessen und versetzen lassen. Das Einmessen durch den Vermesser ist in dem Falle schriftlich nachzuweisen (z.B. Kopie der Rechnung).
Menge: 1,000 St

### Titel 06 Unterbau, Oberbau, Aushub

#### Bereich 06.01 Ausbau und Entsorgung

*Hinweis: Vorbemerkungen*
Alle Postionen beinhalten stets die Planie und das Nachverdichten sämtlicher für den Aufbau notwendiger Schichten und Materialien mit einem geeigneten Verdichtungsgerät.

Insbesondere sind die Eigenüberwachungsbestimmungen zu beachten (Kontrollnivellement und Verdichtungskontrollen). Die für die Eigenüberwachung notwendigen Aufwendungen werden nicht separat vergütet. Die Nachweise sind der Rechnung beizufügen (z.B. Ausdruck des Lastplattendruckversuchs).

Sämtliche Recycling-Baustoffe müssen geprüft, güteüberwacht und zertifiziert nach den Regelungen der TL SoB-StB sein.

Abrechnungsbestimmungen für Rohrgräben
Die Abrechnung der Erdarbeiten der Rohrgräben erfolgt maximal mit senkrechten Wänden. Für die Abrechnung des Verbaus gelten stets die Bestimmungen der DIN 18303.

Rohrgrabenbreiten bei Rohren aller Materialien
Angesetzt werden stets nur die Mindestgrabenbreiten nach DIN EN 1610. Bei größer gewählten Gruben durch den AN wird nur die Mindestgrabenbreite bezahlt. Dies gilt sowie für Neubau als auch Reparaturen.

Grabentiefen
Bei der Ermittlung der Grabentiefen sind die nach DIN EN 1610 genormten Mindestdicken des Auflagers zu beachten.

Aushub
Der Aushub geht mit Lösung ins Eigentum des AN und ist von der Baustelle zu entfernen. Die Kosten sind in die jeweilige Position einzukalkulieren.

Handaushub
Handaushub wird nicht gesondert vergütet und ist in die jeweiligen Positionen einzukalkulieren z.B. das Freilegen von Kabeln, Erdungsbändern in 06.01.23 .
Eine separte Vergütung für notwendige Arbeiten gemäß den Bestimmungen der EVU bzw. der Berufsgenossenschaften erfolgt nicht. Erschwernisse für Umfahrung, Unter- und Überquerung bei vorhandenen Versorgungsleitungen in der gleichen Leitungstrasse im Längsverlauf und bei Kreuzungen sind ebenfalls einzukalkulieren.

Einbau
Generel ist der ausgekofferte Boden zu entsorgen und Ersatzmaterial lagenweise in die Grube einzubauen und fachgerecht zu verdichten.

Vor Einbringen der Frostschutzschicht ist die Verdichtung im Zuge der Eigenkontrolle (Dyn. Lastplattendruckversuch) gem. ZTV-E-StB (aktuellste Fassung) nachzuweisen, der Ausdruck der Rechnung beizulegen oder mit einem Bild des Displays (Örtlichkeit muss zu erkennen sein) zu belegen.

Lagerung von Materialien
Es bleibt dem Unternehmer freigestellt, bei ausreichenden Platzverhältnissen, den zur Rückverfüllung kommenden Aushub seitlich zu lagern. Optimal geschieht dies auf der Asphaltfläche. Dabei ist zu achten, dass beim späteren Laden keine Beschädigung der Asphaltoberfläche vorgenommen wird.  Eine Lagerung der Aushubmassen innerhalb der privaten Grundstücke ist untersagt, sofern keine schriftliche Ausnahmegenehmigung durch die Eigentümer vorliegt. Flächen sind nach der Lagerung wieder Besenrein zu säubern.

Auflager und Bettung Kabelleitungen
(wie z.B. Strom- u. Beleuchtungskabel)
Die Bettungszone und Umhüllung bis 20 cm über OK Kabel bei Strom - u. Beleuchtungskabel bzw. auch bei Leerrohrverlegung darf nur mit Sand 0/2 mm ausgebildet werden, wobei der Sandanteil überwiegen muss.

Es müssen güteüberwachte zertifizierte Baustoffgemische verwendet werden (ohne Stahl- und Eisenanteilen).

Auflager und Bettung Versorgungsleitungen
(wie z.B. Gas- und Wasserleitungen)
In der Bettungs-, Leitungs-, und Abdeckzone der Wasser- und Gasleitungen ist ein Größtkorn von max. 2 mm zulässig, wobei hier der Sandanteil überwiegen muss.

Es müssen güteüberwachte zertifizierte Baustoffgemische verwendet werden (ohne Stahl- und Eisenanteilen).

Auflager und Leitungszone Entsorgungsleitungen
(wie z.B. Regen-, Schmutz- oder Mischwasserleitungen)
Für die Auflager - und Leitungszonenausbildung der Entsorgungsleitungen gelten nachfolgende Vorgaben:

Baustoffe für die Bettung sollen keine Bestandteile enthalten, die größer sind als:
22 mm bei DN < 200
40 mm bei DN > 200 bis < 600

Es müssen güteüberwachte zertifizierte Baustoffgemische verwendet werden (ohne Stahl- und Eisenanteilen).

Der Austauschboden muss der Klasse V1, Größtkorn 20 mm, wobei der Sandanteil überwiegen muss. Die Verdichtungsanforderung liegt bei DPR >97%. In dem Bereich vom Planum bis 0,5 m darunter sind DPR >100% zu erreichen. Für Hinterfüllungen und unter Gründungssohlen ist generell DPR >100% gefordert.

Die Eignungsnachweise (Lieferscheine, Sieblinie) des jeweiligen Austauschmaterial sind auf Nachfrage des AG vorzulegen.

**06.01.1 Trennschnitte (Nass) Asphalt bis 40 cm**
*** Bezugsbeschreibung
Herstellen von geradlininigen Trennschnitten in Asphaltflächen bis 40 cm tiefe durch senkrechtes Schneiden der Fahrbahnbelägen oder sonst. Flächenbefestigungen mit Fugenschneidgerät einschließlich aller dafür notwendigen Nebenarbeiten.
Menge: 175,000 m

**06.01.2 Trennschnitte (Nass) Beton bis 25 cm**
*** wie Position 06.01.1
Schnitte in Betonflächen bis 25 cm tiefe
Menge: 1,000 m

**06.01.3 Asphaltflächen aufbrechen, aufnehmen, entsorgen**
Asphaltflächen fachgerecht aufbrechen, aufnehmen und gemäß Kreislaufwirtschaftsgesetz entsorgen. Sämtliche anfallende Arbeiten wie Entsorgungskosten sind in die Positon einzukalkulieren. Unter keinen Umständen dürfen Asphaltbrocken zwecks Aufbruch auf den Untergrund (Erde oder Asphalt) geworfen oder fallen gelassen werden. Dies hat den Hintergrund, dass Erschütterungen für die Anwohner verhindert werden sollen und der Untergrund nicht beschädigt werden darf. Asphaltlächen dürfen nicht mit dem Radlader gelöst/angehoben werden, damit der Verbund der umliegendenFläche nicht gelöst wird.
Menge: 20,000 m³

**06.01.4 Bitumenbeläge fräsen**
Bituminöse Beläge in verschiedenen Tiefen fräsen und besenrein reinigen. Das unbrauchbare Material wird Eigentum des AN und ist fachgerecht zu entsorgen. Die Kosten für die Entsorgung sind einzukalkulieren.

Vergütung erfolgt nach Volumen des gelösten Asphalts (Volumenberechnung erfolgt nach eingebauten Zustands ohne Auflockerung).
Menge: 1,000 m³

**06.01.5 Zulage, teerhaltiges Material entsorgen**
Als Zulage zu den Positionen:

- "Asphaltflächenaufbrechen, aufnehmen, entsorgen"
- "Bitumenbeläge fräsen"

Für Asphaltmaterial mit PAKüber 25mg/kg. Teerhaltiges und nicht teerhaltiges Material ist zu trennen. Die Entsorgung muss gemäß den einschlägigen Vorschriften erfolge. Sowohl die Lieferscheine als auch der Nachweisdes Materials selber und die Bestätigung der fachgerechten Entsorgung sind zur Abrechnung vorzulegen. Alle zwangsläufigen Nebenkosten wie z.B. Untersuchungen, Probenahme und Verpackung sind in den EP einzurechnen.
Menge: 1,000

**06.01.6 Beton unbewehrt aufbrechen, entsorgen**
*** Bezugsbeschreibung
Vorhandenen unbewährten Beton unterhalb vom Platten-, Pflaster-, Asphalt-, Schotterflächen und Erdböden im Gehweg-, Straßen- und Kanalbereich sowie Feldwegen aufbrechen, lösen und aufnehmen. Material wird Eigentum des AN und ist von der Baustelle zu entfernen.
Menge: 3,000 m³

**06.01.7 Beton bewehrt aufbrechen, entsorgen**
*** wie Position 06.01.6
Bewehrter Beton
Menge: 1,000 m³

**06.01.8 Beton unbewehrt C12/15**
Unbewehrter Beton C 12/15 nach DIN EN 206-1 gemäß geltender Regelwerke liefern und herstellen, Oberfläche rauh abgezogen.
Menge: 1,000 m³

**06.01.9 Beton C25/30 Körnung 0/16**
Unbewehrter Beton C 12/15 nach DIN EN 206-1 Körnung 0/16 gemäß geltender Regelwerke liefern und herstellen, Oberfläche glatt abgezogen. Einschl. aller Schein- und Raumfugen. Die verdichtung des Betons ist einzukalkulieren.
Menge: 3,000 m³

**06.01.10 Aushub alte Bodenklasse 3-5 nach DIN 18300**
Unbelasteter Bodenaushub, Bodenklasse 3-5 nach DIN 18300 Stand 2016-09 für den Straßenkoffer, Leitungsgräben und Schachtbauwerke auch im verbauten Graben profilgerecht lösen und ausheben bis 6 m Tiefe. Der Boden geht ins Eigentum des AN über und ist von der Baustelle zu entfernen. Annahmegebühren sind einzukalkulieren.Handaushub wird nicht gesondert vergütet und ist einzukalkulieren.1250

Grundwasserhaltung wird gesondert vergütet.
Verbau wird gesondert vergütet.
Menge: 208,000 m³

**06.01.11 Zulage für alte Bodenklasse 2 nach DIN 18300**
*** Bezugsbeschreibung
Zulage zu 6.1.10 für stark wasserhaltenden Boden der Bodenklasse 2 nach DIN 18300 Stand 2016-09 als Zulage zum Aushub ausheben, abfahren und entsorgen.

Nur nach vorherhiger Zustimmung der Bauleitung.
Menge: 16,000 m³

**06.01.12 Zulage für alte Bodenklasse 6-7 nach DIN 18300**
*** wie Position 06.01.11
jedoch Zulage für Fels, Boden der Bodenklasse 6 und 7.

Nur nach vorherhiger Zustimmung der Bauleitung.
Menge: 1,000 m³

**06.01.13 Flüssigboden**
Flüssigboden gemäß RAL GZ-507 durch den Hersteller liefern lassen und fachgerecht einbauen.

Gegen den Auftrieb ist das Rohr mit mechanischen oder materialseitigen Auftriebssperren zu sichern (z.B. mit einer Schotterlage, einer Abstützung gegen den Verbau oder Belastungsbänken).

Der Einbau hat mit einem Hilfsmittel wie z.B.  Einfüllschlauch, Einfüllrohr, Betonpumpe oder falls möglich mit langer Rutsche (Rutschwinkel nicht größer 35 °) zu erfolgen. Die maximale freie Fallhöhe (ohne Hilfsmittel) darf 1,5m nicht überschreiten.

Erfolgt der Einbau der Auflager- und Haltungsbänke gegen den Verbau so ist dazwischen eine Gleitfuge (z.B. Styroporplatte) von mind. 5 cm anzuordnen, damit beim ziehen des Verbaus keine Kräfte darauf ausgeübt werden können. Der Wandungsbereich ist in diesem Teil vorsichtig vorzunässen.

Es darf keine Zugabe von Wasser oder sonstigen Zusatzmitteln in den Flüssigboden erfolgen.

Nach jedem Einbau von Flüssigboden ist je nach Produktangaben des Herstellers der Verbau schrittweise zu ziehen.

Die Reinigung des Transportfahrzeuges und Ablassen des Reinigungswassers darf nicht auf dem noch nicht angebunden Material erfolgen, weil sonst eine Veränderung der Beschaffenheit des Flüssigbodens zu erwarten ist.

Der Einbau der Straßenbauschichten kann erst nach erreichen der Festigkeitswerte (Ev2 Modul größer oder gleich 45 MPa) erfolgen.

Die Lieferscheine sind beim Einbau, spätestens jedoch 1 Tag danach dem AG zu überreichen.

Alle für die Ausführung notwendigen Arbeiten und Sicherheitsmaßnahmen sind in diese Position einzukalkulieren.
Menge: 1,000 m³

**06.01.14 Austauschboden Leitungszone**
Austauschboden (Füllboden) für die Leitungszone, zwischen der Grabensohle und den Grabenwänden bis zu einer Tiefe von 0,15 m über dem Rohrschaft bzw. 0,10 m über der Verbindung, in allen Tiefen einbauen und lageweise verdichten. Als Füllboden ist ein Boden der Klasse V1 mit einem Größtkorn von 20 mm zu verwenden,wobei der Sandanteil überwiegen muß. Bei der Verdichtung sind die Bestimmungen der ZTVE-Stb zu beachten.

Ein Eignungsnachweis ist unaufgefordert vorzulegen. Auf die Durchführung der Eigenüberwachungsprüfungen gem. ZTVE-StB wird hingewiesen.

Zur Abrechnung sind die Lieferscheine mit einem Soll- Ist-Vergleich vorzulegen.
Menge: 1,000 m³

**06.01.15 Austauschboden Hauptverfüllung**
Geeigneten Boden (nichtbindigen Boden) liefern, zur Einbaustelle transportieren und oberhalb der Leitungszone oder an Bauwerken einbauen und lagenweise verdichten.

Die Eignung ist nachzuweisen.

Ein Soll-Ist-Vergleich ist vorzulegen.
Menge: 93,000 m³

**06.01.16 Sand 0/2 liefern und einbauen**
Unbelasteten, gesiebten Brech-Sand 0/2 aus Natursteinmaterial liefern und als Rohrummantelung von Versorgungs- oder Kabelleitungen verwenden. In der Leitungszone fachgerecht, lagenweise einbauen, einschließlich hinterstampfen und verdichten.
Menge: 25,000 m³

**06.01.17 Güteüberwachtes zertifiziertes Baustoffgemisch für Frostschutzschicht 0/45**
Güteüberwachtes zertifiziertes Baustoffgemisch 0/45 für die Frostschutzschicht gemäß TL SoB-StB neuste Fassung liefern und nach ZTV SoB-StB neuste Fassung einbauen.

Für Straßen der Bauklassen SV, I bis VI, Verformungsmodul EV2 auf der Oberfläche min. 120 MN/m2 (BauklasseSV, I bis IV), min. 100 MN/m2 (Bauklasse V-VI) lagenweise verdichtet herstellen, einschl. Feinplanie +/- 2 cm. Die Eigenüberwachungsprüfungen gemäß ZTV T-StB neuste Fassung sind zwingend durchzuführen.

Körnung:  0/45
Menge: 2,000 m³

**06.01.18 Güteüberwachtes zertifiziertes Baustoffgemisch für Schottertragschicht 0/32**
Güteüberwachtes zertifiziertes Baustoffgemisch 0/32 für die Schottertragschicht gemäß TL SoB-StB neuste Fassung liefern und nach ZTV SoB-StB neuste Fassung einbauen.

Für Straßen der Bauklassen SV, I bis VI, Verformungsmodul EV2 auf der Oberfläche min. 150 MN/m2 (BauklasseSV, I bis IV), min. 120 MN/m2 (Bauklasse V-VI) lagenweise verdichtet herstellen, einschl. Feinplanie +/- 2 cm. Die Eigenüberwachungsprüfungen gemäß ZTV T-StB neuste Fassung sind zwingend durchzuführen.

Körnung:  0/32
Menge: 76,000 m³

**06.01.19 Zulage Kreuzungen mit Kabelleitungen**
*** Bezugsbeschreibung
Im Bereich des Rohrgrabens auftretende Kreuzungen mit Kabelleitungen als Zulage zum Aushub freilegen undsichern. Die Kabel befinden sich in Betrieb. Einschl. neuem Absanden.

Bei weniger als 20 cm Abstand zwischen den Kabeln wird nur eine Kreuzung abgerechnet.

Der Nachweis der Leistung ist mit Angabe der Grundstücksnummer und Foto zu dokumentieren. Die Fotos sind zusätzlich als jpg.Datei an den AG zu übergeben.
Menge: 8,000 St

**06.01.20 Kreuzungen mit Rohrleitungen**
*** wie Position 06.01.19
Kreuzungen mit Rohrleitungen bis DN 300 herstellen.

Handaushub wird nicht gesondert vergütet.
Menge: 7,000 St

**06.01.21 Sichern/Unterqueren von Einfriedigungen (Zäune)**
Einfriedigungen zu den Anwesen bestehend aus Zäunen mit Fundamenten oder Mauern mit Fundamenten, bis 50 cm stark und 30 cm breit unterqueren. Pauschal als Erschwernisszulage zum Aushub. Die Fundamente oder Mauern sind zu unterfangen und abzusprießen. Schäden gehen zu Lasten des AN.
Menge: 2,000 St

**06.01.22 Mauerwerkhindernisse abbrechen**
Abbruch von unvorhergesehenen Hindernissen, im Leitungsgrabenbereich, wie Wand- und Fundamentteile aus Mauerwerk aller Art größer als 0,1 m3, das Abbruchmaterial ist nach Wahl des Auftragnehmers zu beseitigen; einschl. Annahmegebühr
Menge: 1,000 m³

**06.01.23 Leitungen längslaufend sichern**
Energie,Ver-und Entsorungsleitungen Kanalisation, Kabel, Kabelzugsteine und sonstige unterirdisch liegende Versorgungseinrichtungen, die in den Trassenbereichen der Baumaßnahme liegen in allen Tiefen feststellen, fachgerecht an Hilfskonstruktioen aufhängen (Träger) vollkommen soweit erforderlich nach Angaben der Betreiber verwahren absichern und während der Bauzeit unterhalten.

Bei Beschädigungen dieser Einrichtungen sind diese vor dem Wiederverfüllen nach Entfernung der Verwahrung sind von den jeweils zuständigen Versorgungsträgern  zu überprüfen. Ein Abnahmeprotokoll Ist vom AN zu verfassen und der Bauleitung vorzulegen. Sollten Schäden festgestellt werden, hat der AN diese auf seine Kosten vom Versorgungsträger beheben zu lassen.

Der AN hat die absolute Verpflichtung die Abnahmetermine mit den Versorgungsträger zu koordinieren. Die Schadensbehebung durch den AG kommt nicht in Frage. Alle Veranlassungen und Kosten muß der AN übernehmen. Die Wiederverfüllung hat nach den Regeln der Technik und nach Anleitung der jeweiligen Versorgungsträger zu erfolgen. Abgerechnet werden jeweils die verwahrten Kabel bzw. Leitungslängen nur einmal,unabhängig von der Anzahl der vorh. Kabel. Rohrleitungen aller Materialien und Abmessungen, Druckrohrleitungen. Kabel ohne und mit Schutzhaube aller Funktionen und Materialarten und Abmessungen einschl. Kabelschutzhauben aus und wiedereinbauen.
Menge: 1,000 m

**06.01.24 Trassenwarnband mit Sollbruchstellen liefern und einbauen**
Liefern eines Trassenwarnbandes mit Sollbruchstellen gemäß DIN-EN 12613, Zugfestigkeit gemäß DIN-EN ISO 52, Aufdruck gemäß FTZ-Norm 548464 TV1, zum Schutz von Kabeln und Leitungen im Erbereich verlegen.

Versorgungsleitungen
Aufdruck  "Achtung Kabel"
Standardfarbe Gelb

Hausanschlussleitungen, Abwasserkanäle
Aufdruck  "Achtung Abwasserleitung"
Standardfarbe Grün
Menge: 5,000 m

#### Bereich 06.02 Liefern und Einbauen

*Hinweis: Vorbemerkungen*
Der Asphalt ist gemäß ZTV Asphalt StB zu liefern und einzubauen. Als Bindemittel ist soweit nicht anders ausgeschrieben Bitumen gemäß TL Bitumen-StB, DIN EN 12591, DIN EN 13808 sowie DIN EN 14023 zu verwenden.

Um Rückfragen zu vermeiden und die Arbeitsprozesse zu beschleunigen sind die Straßen in 2 Belastungsklassen gemäß RStO unterteilt. Welche jeweils in der aktuellen Maßnahme umzusetzen ist wird vom AG vorgegeben.

Planum
Das Planum wird nicht separat vergütet und ist in
die jeweiligen Positionen einzukalkulieren.

Reinigung und Bitumenemulsion (Haftkleber)
In den Positionen des Asphalts ist das Reinigen
der Asphaltfläche vor der warmen Auftragung der
Bitumenemulsion beinhaltet, Ebenso ist das
Aufsprühen der Bitumenemulsion zur Herstellung
des Schichtenverbundes einzukalkulieren.

Unterlage = Asphaltbefestigung
Bitumenemulsion = C60BP1-S
Bindemittelmenge = 0,3 kg/m?*

Anpassungsarbeiten
Der Aufwand für Anpassungsarbeiten
(Handeinbau) an Einbauten, wie z.B. Schiebern,
Schilderpfosten, Lampenmasten, Straßenkappen,
Kanaldeckel, wird nicht separat vergütet und ist in
die jeweiligen Positionen einzukalkulieren.

Lieferung
Der Asphalt darf nur in einem Thermocontainer /
Thermokipper zur Baustelle geliefert werden,
Lieferungen die diesen Grundsatz nach
ZTV-Asphalt nicht erfüllen werden abgewiesen
und dürfen nicht eingebaut werden.

Verdichtung
Der Asphalt soll stets gewalzt und nicht gerüttelt
werden.

Fugen
Fugen sind stets an Bauteilen mit nicht gleichen
Eigenschaften zu bilden (z.B. zwischen Asphalt
und Bordsteinen, Einbauten, Schieberkappen,
Sinkkästen, Betonwürfeln oder Rinnenplatten) Bei
diesen sind Leeren zu verwenden, damit in
diesen schweren Bereichen kein Schneiden mit
einer Schneidmaschine erfolgen muss und ein
mögliches Beschädigen von Einbauteilen
verhindert wird.

Tennschnitte
Alle Schnitte sind generell als Nassschnitt
durchzuführen, um eine Staubentwicklung zu
verhindern. Dadurch entstandener Bauschuftt ist
zu entsorgen und in die Positionen
einzukalkulieren. Die Vorschriften des
Arbeitsschutzes sind stets zu erfüllen.
Trennschnitte werden separat vergütet.

Abstumpfungsmaßnahme
Abstumpfungsmaßnahme zur Erhöhung der
Anfangsgriffigkeit durch gleichmäßiges
maschinelles Aufbringen und Einwalzen von
Abstreukörnung durchführen. Nicht gebundene Abstreukörnung aufnehmen und der Verwertung
nach Wahl des AN zuführen
.
Abstreumaterial = 1/3 mm, Abstreumenge = 1,0
kg/m*, Leicht bituminierte feine Gesteinskörnung,
Fließkoeffizient mindestens 18, PSW-Wert der
zugehörigen groben Gesteinskörnung min. 50,
aus Gestein wie grobe Gesteinskörnung in
Asphaltdeckschicht,

Wird nicht separat vergütet und ist in die
Deckschichten einzukalkulieren.

##### Unbenannt 06.02.01 Radwege

*Hinweis: Vorbemerkungen Radwege*
Vorbemerkungen Radwege

Der 50 cm dicke frostsichere Aufbau ist gemäß RStO 12
Tafel 1, Zeile 1 - Bk 0,3 herzustellen:

4 cm Asphaltdeckschicht AC 8 D L 70 / 100
10 cm Asphalttragschicht AC 32 T N 70 / 100
36 cm Frostschutzschicht 0/45

Die Vergütung der jeweiligen Schichten erfolgt separat,

**06.02.01.1 Asphaltdecke AC 5 D L (Rot) 70/100**
Asphaltbeton für die Asphaltdeckschicht mit der
Mischgutart AC 8 D L gemäß Asphalt-StB liefern und
einbauen. Die Bitumenemulsion (Haftkleber) sowie die
Abstumpfungsmaßnahme ist einzukalkulieren, Einbau in
Fahrbahnen und Nebenflächen. Anschlussflächen sind von
Hand einzubauen und werden nicht separat vergütet.

Einbaudicke:  4 cm
Körnung:  0/8
Mischgutart:  AC 8 D L (rot)
Bindemittel:  70 / 100
Querneigung:  nach Bestand
Pigmentzusatz:  2,0 M.-v.H. Eisenoxid
Hohlraumgehalt:  kleiner 5,0 Vol.-%
Verdichtungsgrad:  größergleich 98 %
Menge: 1,000 m²

##### Unbenannt 06.02.02 Belastungsklasse 1,0 (Dorf-, Anlieger- und Verbindungsstraßen)

*Hinweis: Vorbemerkungen Belastungsklasse 1,0 (Dorf-, Anlieger- und Verbindungsstraßen)*
Der 50 cm dicke frostsichere Aufbau ist gemäß RStO 12
Tafel 1, Zeile 1 - Bk 1,0 herzustellen:

4 cm Asphaltdeckschicht AC 8 D N 50/70
14 cm Asphalttragschicht AC 32 T N 70/100
32 cm Frostschutzschicht 0/32

Die Vergütung der jeweiligen Schichten erfolgt separat.

**06.02.02.1 Asphaltdecke AC 8 DN 50/70**
Asphaltbeton für die Asphaltdeckschicht mit der
Mischgutart AC 8 D N gemäß Asphalt-StB liefern und
einbauen. Die Bitumenemulsion (Haftkleber) sowie die
Abstumpfungsmaßnahme ist einzukalkulieren.
Anschlussflächen sind von Hand einzubauen und werden
nicht separat vergütet.

Körnung:  0/8
Mischgutart: A C 8 D N
Bindemittel: 50/70
Querneigung: nach Bestand
Menge: 145,000 m²

**06.02.02.2 Asphalttragschicht A C 32 T N 50/70**
Asphalttragschicht mit der Mischgutart AC 32 T N gemäß
Asphalt-StB liefern und einbauen. Einbau in Fahrbahnen
und Nebenflächen. Anschlussflächen sind von Hand
einzubauen und werden nicht separat vergütet.

Körnung:  0/32
Mischgutart:  AC32TN
Bindemittel:  70/100
Querneigung: nach Bestand
Menge: 149,000 m²

##### Unbenannt 06.02.03 Belastungsklasse 3,2 (Hauptstraßen, Industriestraßen)

*Hinweis: Vorbemerkungen Belastungsklasse 3,2 (Hauptstraßen, Industriestraßen)*
Der 50 cm dicke frostsichere Aufbau ist gemäß RStO 12
Tafel 1, Zeile 1 - Bk 3,2 herzustellen:

4 cm Asphaltdeckschicht AC 11 D S
6 cm Asphaltbinderschicht AC 16 B S
12 cm Asphalttragschicht AC 32 TS
28 cm Frostschutzschicht 0/32

Die Vergütung der jeweiligen Schichten erfolgt separat.

**06.02.03.1 Asphaltdeckschicht AC 11 D S 25/55-55**
Asphaltbeton für die Asphaltdeckschicht mit der
Mischgutart AC 11 D S gemäß Asphalt-StB liefern und
einbauen. Die Bitumenemulsion (Haftkleber) sowie die
Abstumpfungsmaßnahme ist einzukalkulieren. Einbau in
Fahrbahnen und Nebenflächen. Anschlussflächen sind von
Hand einzubauen und werden nicht separat vergütet.

Körnung:  0/11
Mischgutart:  AC11DS
Bindemittel:  25/55-55
Querneigung:  nach Bestand
Menge: 1,000 m²

**06.02.03.2 Asphaltbinderschicht AC 16 B S 25/55-55**
Asphaltbinderschicht gemäß Asphalt-StB liefern und
einbauen. Die Bitumenemulsion (Haftkleber) wird nicht
separat vergütet. Einbau in Fahrbahnen und
Nebenflächen. Anschlussflächen sind von Hand einzubauen und werden nicht separat vergütet.

Körnung:  0/16
Mischgutart: A C 16 B S
Bindemittel: 25/55 - 55
Querneigung: nach Bestand
Menge: 4,000 m²

**06.02.03.3 Asphalttragschicht AC 32 T S 50/700**
Asphalttragschicht gemäß Asphalt-StB liefern und einbauen. Das Bindemittel und dessen flächenmäßige Verteilung ist in den Preis einzukalkulieren. Einbau in Fahrbahnen und Nebenflächen. Anschlussflächen sind von Hand einzubauen und werden nicht separat vergütet.

Körnung:  0/32
Bindemittel: 50/70
Querneigung: nach Bestand
Menge: 1,000 m²

##### Unbenannt 06.02.04 Nebenarbeiten

*Hinweis: Nebenarbeiten*

**06.02.04.1 Fugenbildung durch Schneiden und Vergießen (Fugenmasse)**
Anschluss als Fuge mit heißer Fugenmasse herstellen
inkl. Voranstrich in der Asphaltdeckschicht ausbilden.
Der Voranstrich und die Masse müssen im System geprüft
sein.

Fugenspalttiefe = 4,0 cm
Fugenspaltbreite = Mindestens 10 mm

Anschluss an bestehende Decke oder Bauteil herstellen.
Asphaltschicht gradlinig schneiden und danach
ausblasen. Nach Säuberung sind die gesamten
Fugenflanken vollflächig mit einem Fugenvoranstrich zu
versehen. Anschließend ist die Fuge mit einer heiß zu
verarbeitenden bitumenhaltigen Fugenmasse gemäß den
"ZTV Fug-Stb, Teil 1 und der DIN EN 14 188-1" Typ
N2 zu vergießen. Anfallendes Material von der Baustelle entfernen und gemäß Kreislaufwirtschaftsgesetz
entsorgen. Die Entsorgungskosten sind in die Position
einzurechnen.

Bei Einbauten (Schieber, Kanaldeckel etc.) sind Leeren
zu verwenden, damit in diesen schweren Bereichen kein
Einschnitt erfolgen muss und ein mögliches Beschädigen
von Einbauteilen verhindert wird. Eine separate Vergütung für Leeren erfolgt nicht.

Werkzeuge und Geräte dürfen nicht mit Diesel gereinigt
werden. Die Fugen dürfen beim Einbau nicht feucht sein.
Menge: 1125,000 m

**06.02.04.2 Asphaltkeil herstellen und beseitigen**
Ankeilung mit Asphaltbeton 0/5 herstellen. Vor
Fertigstellung der Maßnahme wieder entfernen und
Oberflächen säubern. Material wird Eigentum des AN und
ist von der Baustelle zu beseitigen,
Menge: 1,000 m²

### Titel 07 Kanal- und Hausanschlussteile

*Hinweis: Vorbemerkungen Kanal- und Hausanschlussteile*
Rückbau
Aufnahme von Straßen und Gehwegbelägen,
Randeinfassungen und Ablaufrinnen, in allen
Abmessungen und Baustoffgüten, einschl. der
anfallenden Auflager- und Umfassungsstoffe,
soweit im Text nichts anderes beschrieben
reinigen, seitlich lagern und nach Abschluß der
notwendigen Arbeiten wieder versetzen.
Unbrauchbares Material wird Eigentum des AN
und ist von der Baustelle zu entfernen.

Allgemeine Angaben
Metallteile wie Abdeckungen, Straßeneinläufe,
Steigeisen etc. in allen Abmessungen und
Materialarten ausbauen, aufladen und
umweltfreundlich entsorgen.

Beim Aushub der Rohrgräben sind die
bestehenden Rohrleitungen freizulegen, vom
übrigen Aushub zu trennen. Das unbrauchbare
Rohrmaterial wird Eigentum des AN und ist
geordnet zu entsorgen.

Der Lieferant hat eine geprüfte Rohrstatik nach
Auftragserteilung vorzulegen. Diese Leistung ist in
die nachfolgenden Positionen einzurechnen.

Bei den nachfolgenden Positionen sind besonders
folgende Normen und Richtlinien zu beachten:

- DIN EN 295 Stzg Rohre
- DIN EN 1852 PP Rohre
- DIN 19534 PVC-U Rohre
     - DIN 8061/ DIN 8062, Reihe 3
     - DIN 4035 Stahlbetonrohre
     - DIN 19690 /19691 Duktile Gußrohre
     - FBS-Qualitätsrichtlinie
     - DIN 16869/DIN19565, Rohre aus
  glasfaserverstärktem Polyesterharz
     - DIN EN 1610 Entwässerungskanäle und -
  leitungen
     - ATV-DVWK-A139 Einbau und Prüfung von
  Abwasserleitungen und -kanälen
     - ATV-DVWK-A127 Richtlinie für die statische
  Berechnung von Entwässerungskanälen und  -leitungen
     - ATV-DVWK-A142 Abwasserkanäle und -leitungen
  in Wassergewinnungsgebieten
     - ATV A241 Bauwerke der Ortsentwässerung

Vorbemerkung zur Leitungsverlegung
Stzg-Rohre und -formstücke nach DIN EN 295
Hochlast-Kanalrohre aus Stzg; SN 8/ SN 10
Tragfähigkeitsklasse (TKL) 240
Rohre mit vormontierter Kupplung aus PP
Steckmuffe Verbindungssystem E

PVC-Rohre und -formstücke nach DIN 8061/ DIN
8062 Reihe 3

Prüfung und Zulassung nach DIN 19534
Hochlast-Kanalrohre aus PVC-U; SN 8
Steckmuffe mit eingelegtem Lippendichtring
Geprüft und zugelassen mit Ü-zeichen nach DIN
19534, Güteüberwacht mit GKR-Gütezeichen.

Aus Gründen der Gewährleistung und der
Austauschfähigkeit ist darauf zu achten, dass die
Rohre, Formstücke und das Zubehör von einem
Hersteller bereitgestellt werden.

Bei Arbeiten an Kanalhausanschlüssen sind diese
digital zu dokumentieren bevor der Graben verfüllt
wird.

Schachtbauwerke
Bei Arbeiten an Schachtbauwerken sind diese
generell mit Fotos aufzunehmen für die Abnahme
der Arbeiten.

#### Bereich 07.01 Ausbau

**07.01.1 Abdeckung, Steigeisen abbrechen und entsorgen**
Abbruch von diversen nicht näher bezeichneten Metallbauteilen, (Abdeckung, Steigeisen etc.), innerhalb und außerhalb von Gebäuden, in verschiedenen Dimensionen; incl. Aufladen, Abtransport und Annahmegebühren.
Menge: 1,000 t

**07.01.2 Kanalleitungen bis DN 200**
Vorh. Kanalleitungen Steinzeug, PVC etc (alle Materialien) bis DN 200 mm aufnehmen. Diversere Einbauteile wie Bögen, Abzweige, Passtücke, Gelenkstücke etc. sind ebenfals durch diese Position zu berechnen.
Menge: 8,000 m

**07.01.3 Kanalleitungen größer DN 200 bis DN 500**
Position wie vor, jedoch Hauptkanal
größer DN 200 bis DN 500
Menge: 1,000 m

**07.01.4 Kanalleitungen größer DN 500 bis DN 1100**
Position wie vor, jedoch Hauptkanal
größer DN 500 bis DN 1100
Menge: 1,000 m

**07.01.5 Leitungen verschließen, bis DN 200**
Die ggf. im Erdreich verbleibenden Rohrenden freilegen und nach Maßgabe des AN druckwasser - bzw. gasdicht verschließen Durchmesser: bis DN 200
Menge: 1,000 St

**07.01.6 Leitungen verschließen, größer DN 200 bis DN 500**
Position wie vor, jedoch
größer DN 200 bis DN 500
Menge: 1,000 St

**07.01.7 Leitungen verschließen, größer DN 500 bis DN 1100**
Position wie vor, jedoch
größer DN 500 bis DN 1100
Menge: 1,000 St

**07.01.8 Kanaldämmer, bis DN 200**
Vorh. Kanäle und Schächte mit Dämmer verfüllen. Mit dieser Position sind die vorbereitenden Leistungen, wie Abmauerungen, Herstellen von Entlüftungs- und Füllleitungen, abgegolten.

Vorh. Kanal bis DN 200 mm
Abrechnung nach Materialverbrauch
Menge: 1,000 m³

**07.01.9 Kanaldämmer, größer DN 200 bis DN 500**
Position wie vor, jedoch
größer DN 200 bis DN 500
Menge: 1,000 m³

**07.01.10 Kanaldämmer, größer DN 500 bis DN 900**
Position wie vor, jedoch
größer DN 500 bis DN 900
Menge: 1,000 m³

**07.01.11 Bohren von Beton, d= 20-25 cm**
*** Bezugsbeschreibung
Bohren von Durchbrüchen in bewehrten und unbewehrten Beton für Hausanschlüsse Außendurchmesser 200 mm Wanddicke über 20 bis 25 cm anfallender Schutt wird Eigentum des AN und ist zu beseitigen. Ausführung mittels Kernbohrung. Die Abdichtung der Mauerdurchführung gas- und wasserdicht herstellen.
Typ:  Link-SAEL oder gleichwertig
  einschl. aller Nebenarbeiten
Menge: 1,000 St

**07.01.12 Bohren von Beton, d= größer 25-36 cm**
*** wie Position 07.01.11
Wanddicke 25-36 cm
Menge: 1,000 St

**07.01.13 Durchbruch in Mauerwerk, d = 20-25 cm**
*** Bezugsbeschreibung
Herstellen von Durchbrüchen in Mauerwerk, für Hausanschluss, anfallender Schutt wird Eigentum des AN und ist zu beseitigen. Durchbruch gas- und wasserdicht schließen, einschl. aller Nebenarbeiten

Aussendurchmesser 300 mm,
Wanddicke über 20 bis 25 cm
Menge: 1,000 St

**07.01.14 Durchbruch in Mauerwerk, d = größer 25-36cm**
*** wie Position 07.01.13
Wanddicke über 25cm bis 36 cm
Menge: 1,000 St

**07.01.15 Herausschneiden von Kanalrohren bis DN 500**
*** Bezugsbeschreibung
Trennen bestehender Kanalrohre mit 2 Schnitten, ggf
inkl. Entgaten der Schnittflächen und Reinigung
bis DN 500, alle Materialen
Menge: 2,000 St

**07.01.16 Herausschneiden von Kanalrohren größer DN 500 bis DN 900**
*** wie Position 07.01.15
Rohre größer DN 500 bis DN 900, alle Materialen
Menge: 1,000 St

#### Bereich 07.02 Liefern und Einbauen Kanalteile

*Hinweis: Vorbemerkungen Liefern und Einbauen Kanalteile*
PVC-U Rohre
Hochlast-Kanalrohre mit einseitigen Steckmuffen und
Formstücke, wandverstärkt mit glatten Rohrinnenflächen, nach DIN 19534 einschl. Lippendichtringe, liefern,
abladen, innerhalb der Baustelle an den Einbauort
transportieren, höhen- und fluchtgerecht in Gräben,
nach DIN EN 1610 sowie den Herstellerrichtlinien und
Verlegerichtlinien, verlegen und abdichten. Alle
Öffnungen der Rohrstränge sind während der Bauzeit
dicht zu verwahren, Eine separate Vergütung für das
Einschmieren erfolgt nicht.

Verkehrslast:  SLW 60
Fabrikat:  Omniplast bipeau plus oder glw,

Ringsteifigkeit SN 8 mit Steckmuffe und
ML-Sicherheitsdichtsystem geprüft und zugelassen mit
U-Zeichen nach DIN 19534, güteüberwacht mit
GKR-Gütezeichen, ausgestattet mit dem RAL-Gütezeichen

Stahlbetonrohre
Die Stahlbetonrohrleitung sind nach DIN 4035 aus
kreisförmigen Rohren mit Glockenmuffen und
Gleitringdichtungen nach DIN 4060 und den erhöhten
Anforderungen FBS einschl. aller Formstücke gem. DIN
4035, Abs, 3.3 zu liefern und zu verlegen.

Bevorzugt vom Hersteller Schäfer Stahlbeton aus
Philippsburg - Rheinsheim.

**07.02.1 PVC-U Rohre DN 150, SN 8**
Gerade PVC-U Rohre liefern und verlegen. DN 150 mm
Menge: 41,000 m

**07.02.2 PVC-U Rohre DN 200, SN 8**
Gerade PVC-U Rohre liefern und verlegen. DN 200 mm
Menge: 10,000 m

**07.02.3 PVC-U Rohre DN 250, SN 8**
Gerade PVC-U Rohre liefern und verlegen. DN 250 mm
Menge: 1,000 m

**07.02.4 PVC-U Rohre DN 300, SN 8**
Gerade PVC-U Rohre liefern und verlegen. DN 300 mm
Menge: 1,000 m

**07.02.5 PVC-U Rohre DN 100, SN 8**
Gerade PVC-U Rohre liefern und verlegen. DN 100 mm
Menge: 1,000 m

**07.02.6 PVC-U Rohre DN 400, SN 8**
Gerade PVC-U Rohre liefern und verlegen. DN 400 mm
Menge: 1,000 m

**07.02.7 PVC-U Rohre Anschlussstück an Steinzeugrohr-Muffen (KGUSM)**
Liefern und einbauen eines Anschlussstückes an
Steinzeugrohr-Muffen (KGUSM)

Das Anschlussstück an Steinzeugrohr-Muffen KGUSM wird
verwendet, wenn die Steinzeugrohr-Leitung mit einer
Muffe endet, In diesem Fall wird das PVC-Rohr mit dem
Anschlussstück an Steinzeugrohr-Muffen verbunden.
Menge: 3,000 St

**07.02.8 PVC-U Rohre Muffenstopfen DN 100**
Liefern und einbauen eines Muffenstopfens DN 100 zum
Verschluss eines Rohres
Menge: 1,000 St

**07.02.9 PVC-U Rohre Muffenstopfen DN 150**
Liefern und einbauen eines Muffenstopfens DN 150 zum
Verschluss eines Rohres
Menge: 1,000 St

**07.02.10 PVC-U Rohre Muffenstopfen DN 200**
Wie Position 07.02.8 jedoch:
DN 200
Menge: 1,000 St

**07.02.11 PVC-U Bögen DN 100**
Liefern und Einbau von Bögen DN 100
Menge: 1,000 St

**07.02.12 PVC-U Bögen DN 150**
Liefern und Einbau von Bögen DN 150
Menge: 15,000 St

**07.02.13 PVC-U Bögen DN 200**
Liefern und Einbau von Bögen DN 200
Menge: 1,000 St

**07.02.14 PVC-U Bögen DN 250**
Liefern und Einbau von Bögen DN 250
Menge: 1,000 St

**07.02.15 PVC-U Bögen DN 300**
Liefern und Einbau von Bögen DN 300
Menge: 1,000 St

**07.02.16 PVC-U Bögen DN 350**
Liefern und Einbau von Bögen DN 100
Menge: 1,000 St

**07.02.17 PVC-U Bögen DN 400**
Liefern und Einbau von Bögen DN 400
Menge: 1,000 St

**07.02.18 PVC-U Abzweige DN 150/100**
Liefern und Einbau von Abzweigen DN 150/150
Menge: 1,000 St

**07.02.19 PVC-U Abzweige DN 150/150**
Liefern und Einbau von Abzweigen DN 150/150
Menge: 5,000 St

**07.02.20 PVC-U Abzweige DN 200/150**
Liefern und Einbau von Abzweigen DN 200/150
Menge: 1,000 St

**07.02.21 PVC-U Abzweige DN 250/150**
Liefern und Einbau von Abzweigen DN 250/150
Menge: 1,000 St

**07.02.22 PVC-U Abzweige DN 300/150**
Liefern und Einbau von Abzweigen DN 300/150
Menge: 1,000 St

**07.02.23 PVC-U Abzweige DN 200/200**
Liefern und Einbau von Abzweigen DN 200/200
Menge: 1,000 St

**07.02.24 PVC-U Abzweige DN 250/200**
Liefern und Einbau von Abzweigen DN 250/200
Menge: 1,000 St

**07.02.25 PVC-U Abzweige DN 300/200**
Liefern und Einbau von Abzweigen DN 300/200
Menge: 1,000 St

**07.02.26 PVC-U Abzweige DN 400/250**
Liefern und Einbau von Abzweigen DN 400/250
Menge: 1,000 St

**07.02.27 PVC-U Überschiebmuffe DN 150**
Liefern und Einbau von Überschiebmuffen DN 150/150
Menge: 5,000 St

**07.02.28 PVC-U Überschiebmuffe DN 200**
Liefern und Einbau von Überschiebmuffen DN 200/200
Menge: 1,000 St

**07.02.29 PVC-U Überschiebmuffe DN 250**
Liefern und Einbau von Überschiebmuffen DN 250/250
Menge: 1,000 St

**07.02.30 PVC-U Überschiebmuffe DN 300**
Liefern und Einbau von Überschiebmuffen DN 300/300
Menge: 1,000 St

**07.02.31 PVC-U Überschiebmuffe DN 350**
Liefern und Einbau von Überschiebmuffen DN 350/350
Menge: 1,000 St

**07.02.32 PVC-U Überschiebmuffe DN 400**
Liefern und Einbau von Überschiebmuffen DN 400/400
Menge: 1,000 St

**07.02.33 PVC-U Gelenkstücke DN 150**
Liefern und Einbau von Gelenkstücken DN 150, L = 0,5 m
Menge: 2,000 St

**07.02.34 PVC-U Gelenkstücke DN 200**
Liefern und Einbau von Gelenkstücken DN 200, L = 0,5 m
Menge: 1,000 St

**07.02.35 PVC-U Gelenkstücke DN 250**
Liefern und Einbau von Gelenkstücken DN 250, L = 0,5 m
Menge: 1,000 St

**07.02.36 PVC-U Gelenkstücke DN 300**
Liefern und Einbau von Gelenkstücken DN 300, L = 0,5 m
Menge: 1,000 St

**07.02.37 Seitenzulauf an SB-Rohr nachträglich, DN 150 PVC-U**
*** Bezugsbeschreibung
Anschluss von Entwässerungskanal/-leitung aus PVC-U DN
150 an neu verlegten oder bestehenden Kanal aus
StB-Rohren verschiedener Dimensionen, durch Anbohren
und Einbau eines Anschlussstutzen für Rohr DN 150
PVC-U, jedoch nachträglich eingebaut. Rohr maschinell
angebohrt, Sattelstück liefern und einbauen.
System Fabekun mit angeformter Steckmuffe oder
gleichwertig.
Menge: 3,000 St

**07.02.38 Seitenzulauf an SB-Rohr nachträglich, DN 200 PVC-U**
*** wie Position 07.02.37
DN 200
Menge: 1,000 St

**07.02.39 Seitenzulauf an HD-PE-Rohr nachträglich, DN 150 PVC-U**
*** Bezugsbeschreibung
Anschluß von Entwässerungskanal/-leitung aus PVC-U DN 150 an neu verlegten oder bestehenden Kanal aus HD-PE-Rohren verschiedener Dimensionen, durch Anbohren und Einbau eines Anschlußstutzen für Rohr DN 150 PVC-U, jedoch nachträglich eingebaut. Rohr maschinell angebohrt, Sattelstück liefern und einbauen.
System Fabekun mit angeformter Steckmuffe oder gleichwertig
Menge: 1,000 St

**07.02.40 Seitenzulauf an HD-PE-Rohr nachträglich, DN 200 PVC-U**
*** wie Position 07.02.39
DN 200
Menge: 1,000 St

**07.02.41 Stahlbetonrohre, DN 300, mit Gütezeichen FBS**
Gerade Stahlbetonrohre liefern und verlegen. DN 300
Menge: 10,000 m

**07.02.42 Stahlbetonrohre, DN 400, mit Gütezeichen FBS**
Gerade Stahlbetonrohre liefern und verlegen. DN 400
Menge: 1,000 m

**07.02.43 Stahlbetonrohre, DN 500, mit Gütezeichen FBS**
Gerade Stahlbetonrohre liefern und verlegen. DN 500
Menge: 1,000 m

**07.02.44 Stahlbetonrohre, DN 600, mit Gütezeichen FBS**
Gerade Stahlbetonrohre liefern und verlegen. DN 600
Menge: 1,000 m

**07.02.45 Stahlbetonrohre, DN 700, mit Gütezeichen FBS**
Gerade Stahlbetonrohre liefern und verlegen. DN 700
Menge: 1,000 m

**07.02.46 Stahlbetonrohre, DN 800, mit Gütezeichen FBS**
Gerade Stahlbetonrohre liefern und verlegen. DN 800
Menge: 1,000 m

**07.02.47 Stahlbetonrohre, DN 900, mit Gütezeichen FBS**
Gerade Stahlbetonrohre liefern und verlegen. DN 900
Menge: 1,000 m

**07.02.48 Zulage Stahlbetonrohre Passstück DN 300**
Zulage zu 07.02.41 für das Liefern und den Einbau eines Passstück DN 300 unterschiedlicher Länge einschl. Trennschnitte
Menge: 4,000 St

**07.02.49 Zulage Stahlbetonrohre Passstück DN 400**
Zulage zu 07.02.42 für das Liefern und den Einbau eines Passstück DN 400 unterschiedlicher Länge einschl. Trennschnitte
Menge: 1,000 St

**07.02.50 Zulage Stahlbetonrohre Passstück DN 500**
Zulage zu 07.02.43 für das Liefern und den Einbau eines Passstück DN 500 unterschiedlicher Länge einschl. Trennschnitte
Menge: 1,000 St

**07.02.51 Zulage Stahlbetonrohre Passstück DN 600**
Zulage zu 07.02.44 für das Liefern und den Einbau eines Passstück DN 600 unterschiedlicher Länge einschl. Trennschnitte
Menge: 1,000 St

**07.02.52 Zulage Stahlbetonrohre Passstück DN 700**
Zulage zu 07.02.45 für das Liefern und den Einbau eines Passstück DN 700 unterschiedlicher Länge einschl. Trennschnitte
Menge: 1,000 St

**07.02.53 Zulage Stahlbetonrohre Passstück DN 800**
Zulage zu 07.02.46 für das Liefern und den Einbau eines Passstück DN 800 unterschiedlicher Länge einschl. Trennschnitte
Menge: 1,000 St

**07.02.54 Zulage Stahlbetonrohre Passstück DN 900**
Zulage zu 07.02.47 für das Liefern und den Einbau eines Passstück DN 900 unterschiedlicher Länge einschl. Trennschnitte
Menge: 1,000 St

**07.02.55 Gelenkstück,Stahlbeton, DN 300 mm**
Liefern und Einbau von Gelenkstücken mit Zulauf und Ablauf. DN 300 mm
Menge: 4,000 St

**07.02.56 Gelenkstück,Stahlbeton,DN 400 mm**
Liefern und Einbau von Gelenkstücken mit Zulauf und Ablauf. DN 400 mm
Menge: 1,000 St

**07.02.57 Gelenkstück,Stahlbeton,DN 500 mm**
Liefern und Einbau von Gelenkstücken mit Zulauf und Ablauf. DN 500 mm
Menge: 1,000 St

**07.02.58 Gelenkstück,Stahlbeton,DN 600 mm**
Liefern und Einbau von Gelenkstücken mit Zulauf und Ablauf. DN 600 mm
Menge: 1,000 St

**07.02.59 Gelenkstück, Stahlbeton,DN 700 mm**
Liefern und Einbau von Gelenkstücken mit Zulauf und Ablauf. DN 700 mm
Menge: 1,000 St

**07.02.60 Gelenkstück,Stahlbeton, DN 800 mm**
Liefern und Einbau von Gelenkstücken mit Zulauf und Ablauf. DN 800 mm
Menge: 1,000 St

**07.02.61 Gelenkstück,Stahlbeton,DN 900 mm**
Liefern und Einbau von Gelenkstücken mit Zulauf und Ablauf. DN 900 mm
Menge: 1,000 St

**07.02.62 Seitenzulauf an SB-Rohr nachträglich, DN 150 STZ**
*** Bezugsbeschreibung
Anschluß von Entwässerungskanal/-leitung aus Steinzeug DN 150 an neu verlegten oder bestehenden Kanal aus StB-Rohren verschiedener Dimensionen, durch Anbohren und Einbau eines Anschlußstutzen für Rohr STZ DN 150, jedoch nachträglich eingebaut. Rohr maschinell angebohrt, Sattelstück liefern und einbauen.
System STZ-Sattelstück einschl. B-Ring DN 150
Menge: 1,000 St

**07.02.63 Seitenzulauf an SB-Rohr nachträglich, DN 200 STZ**
*** wie Position 07.02.62
DN 200
Menge: 1,000 St

**07.02.64 Steinzeugrohr DN 200, Klasse 240/48**
Entwässerungskanal/-leitung DIN 4033 sowie DIN EN 295,
Steckmuffe K nach Verbindungssystem C, im
erforderlichen Gefälle, Auflager in nichtbindigem
Boden, Auflagerwinkel 90°, liefern und einbauen.

Steinzeugrohre  DN 200
Tragfähigkeitsklasse  240/48
Menge: 1,000 m

**07.02.65 Steinzeugrohr DN 250, Klasse 240/60**
Wie Position 07.02.61 jedoch:

Steinzeugrohre:  DN 250
Tragfähigkeitsklasse:  240/60
Menge: 1,000 St

**07.02.66 Steinzeugrohr DN 300, Klasse 240/72**
Wie Position 07.02.61 jedoch:

Steinzeugrohre:  DN 300
Tragfähigkeitsklasse:  240/72
Menge: 1,000 m

**07.02.67 Steinzeugrohr DN 400, Klasse 200/80**
Wie Position 07.02.61 jedoch:

Steinzeugrohre:  DN 400
Tragfähigkeitsklasse:  200/80
Menge: 1,000 m

**07.02.68 Steinzeugrohr DN 450, Klasse 160/72**
Wie Position 07.02.61 jedoch:
Steinzeugrohre:  DN 450
Tragfähgkeitsklasse:  160/72
Menge: 1,000 m

**07.02.69 Steinzeugrohr DN 500, Klasse 160/80**
Position wie vor, jedoch
Steinzeugrohre: DN 500
Tragfähigkeitsklasse: 160/80
Menge: 1,000 m

**07.02.70 Steinzeug-Gelenkstück DN 200**
Nach DIN EN 295, Tragfähigkeitsklasse 240/72
Steckmuffe L nach Verbindungssystem F, GZ/GA, liefern
und einbauen
Steinzeug-Gelenkstück DN 200
Menge: 1,000 St

**07.02.71 Steinzeug-Gelenkstück DN 250**
Wie Position 07.02.67 jedoch:

Steinzeug-Gelenkstück DN 250
Menge: 1,000 St

**07.02.72 Steinzeug-Gelenkstück DN 300**
Wie Position 07.02.67 jedoch:
Steinzeug-Gelenkstück DN 300
Menge: 1,000 St

**07.02.73 Steinzeug-Gelenkstück DN 400**
Wie Position 07.02.67 jedoch:
Steinzeug-Gelenkstück DN 400
Menge: 1,000 St

**07.02.74 Steinzeug-Gelenkstück DN 450**
Wie Position 07.02.67 jedoch:
Steinzeug-Gelenkstück DN 450
Menge: 1,000 St

**07.02.75 Steinzeug-Gelenkstück DN 500**
Wie Position 07.02.67  jedoch:
Steinzeug-Gelenkstück DN 500
Menge: 1,000 St

**07.02.76 Steinzeugabzweig DN 200/150**
Steinzeugabzweig nach DIN EN 295 Tragfähigkeitsklasse 240/34, Hauptrohr mit Steckmuffe K nach Verbindungssystem C/F, Abzweigstutzen mit Steckmuffe L nach Verbindungssystem F, Abzweig 45 Grad
Steinzeugabzweig: DN 200/150
Menge: 1,000 St

**07.02.77 Steinzeugabzweig DN 250/150**
Wie Position 07.02.73 jedoch:
Steinzeugabzweig  DN 250/150
Menge: 1,000 St

**07.02.78 Steinzeugabzweig DN 300/150**
Wie Position 07.02.73 jedoch:
Steinzeugabzweig  DN 300/150
Menge: 1,000 St

**07.02.79 Manschettendichtungen Steinzeug DN 150**
Manschetten-Dichtung Canada plus, Typ 2A, 0,6 bar druckdicht zum Verbinden zweier Steinzeug-Spitzenden als Dichtung einbauen. EPDM-Dichtung nach DIN EN 681-1, Spannbänder und Scherbänder aus Edelstahl nach DIN EN 10 088-2 und deren Verbindungen in korrosionsresistenter getoxter Ausführung, incl. lotrechter Trennschnitt Rohr DN 150. Die genauen Außendurchmesser der Rohre müssen vor Ort gemessen werden.
Fabrikat:  Fa. Mücher oder gleichwertiger Art
Rohrinnendurchmes.: DN 150
Menge: 1,000 St

**07.02.80 Manschettendichtungen Steinzeug DN 200**
Wie Position 07.02.76  jedoch:
Rohrinnendurchmesser DN 200
Menge: 1,000 St

**07.02.81 Manschettendichtungen Steinzeug DN 250**
Wie Position 07.02.76  jedoch:
Rohrinnendurchmesser DN 250
Menge: 1,000 St

**07.02.82 Manschettendichtungen Steinzeug DN 300**
Wie Position 07.02.76  jedoch:
Rohrinnendurchmesser DN 300
Menge: 1,000 St

**07.02.83 Manschettendichtungen Steinzeug DN 400**
Wie Position 07.02.76  jedoch:
Rohrinnendurchmesser DN 400
Menge: 1,000 St

**07.02.84 Manschettendichtungen Steinzeug DN 500**
Wie Position 07.02.76  jedoch:
Rohrinnendurchmesser DN 500
Menge: 1,000 St

**07.02.85 Paßring, DN 200**
Nach DIN EN 295, Teil 4, für Steinzeugrohre, liefern und einbauen
Tragfähigkeitsklasse 240
Paß-Ring  (P-Ring) DN 200
Menge: 1,000 St

**07.02.86 Paßring, DN 250**
Wie Position 07.02.82  jedoch:
Passring  (P-Ring) DN 250
Menge: 1,000 St

**07.02.87 Paßring, DN 300**
Wie Position 07.02.82  jedoch:
Passring  (P-Ring) DN 300
Menge: 1,000 St

**07.02.88 Paßring, DN 400**
Wie Position 07.02.82  jedoch:
Passring  (P-Ring) DN 400
Menge: 1,000 St

**07.02.89 Paßring, DN 450**
Wie Position 07.02.82  jedoch:
Passring  (P-Ring) DN 450
Menge: 1,000 St

**07.02.90 Paßring, DN 500**
Wie Position 07.02.82  jedoch:
Passring  (P-Ring) DN 500
Menge: 1,000 St

**07.02.91 GFK Rohre, DN 300**
Kanalrohre (o. Kupplung) aus geschleudertem glasfaserverstärktem Polyesterharz (UP-GF) gemäß DIN 16869, mit dem Gütezeichen RAL der Gütegemeinschaft Kunststoffrohre e.V. liefern und nach DIN EN 1610 im verbauten Rohrgraben auf einem Kiessandbett verlegen.
Nennsteifigkeit: SN 10000
Dimension:  DN 300
Menge: 1,000 m

**07.02.92 GFK Rohre, DN 400**
Wie Position 07.02.88  jedoch:
Dimension  DN 400
Menge: 1,000 m

**07.02.93 GFK Rohre, DN 500**
Wie Position 07.02.88  jedoch:
Dimension  DN 500
Menge: 1,000 m

**07.02.94 GFK Rohre, DN 600**
Wie Position 07.02.88  jedoch:
Dimension  DN 600
Menge: 1,000 m

**07.02.95 GFK Rohre, DN 700**
Wie Position 07.02.88  jedoch:
Dimension  DN 700
Menge: 1,000 m

**07.02.96 GFK Rohre, DN 800**
Wie Position 07.02.88  jedoch:
Dimension  DN 800
Menge: 1,000 m

**07.02.97 GFK Rohre, DN 900**
Wie Position 07.02.88  jedoch:
Dimension  DN 900
Menge: 1,000 m

**07.02.98 GFK Rohre, DN 1000**
Wie Position 07.02.88  jedoch:
Dimension  DN 1000
Menge: 1,000 m

**07.02.99 GFK Rohre, DN 1100**
Wie Position 07.02.88  jedoch:
Dimension  DN1100
Menge: 1,000 m

**07.02.100 Kanal Druckrohre, PEHD 100, d 63, PN 10**
Kanaldruckrohre in Stangen oder Ringbunden druckdicht verschweißen und verlegen. Die Leitungen sind dazu ggf. entlang des Leitungsgrabens auf einem Rollenbock vorzustrecken und alle erforderlichen Formstücke, Reduzierungen und Endkappen vorzuschweißen. Rohrlängen:
nach Wahl des AN, jedoch nach Vorschrift des Hestellers
Material:  Polyethylen nach DIN 8074/75,
  HDPE 100
Farbe:  nach Angabe AG
Verbindungen: Glatte Anschweißenden, senkrecht
  zur Achse geschnitten und nach
  DVS 2207 verschweißt mittels Heizwendelschweißung
Dimension:  d 63, Wanddicke 5,8 mm
Menge: 1,000 m

**07.02.101 Kanal Druckrohre, PEHD 100, d 160**
Wie Position 07.02.97 jedoch:
Dimension:  d 160, Wanddicke 4,0 mm
Menge: 1,000 m

**07.02.102 Kanal Druckrohre, PEHD 100, d 200**
Wie Position 07.02.97 jedoch:
Dimension:  d 200, Wanddicke 4,9 mm
Menge: 1,000 m

**07.02.103 Kanal Druckrohre, PEHD 100, d 250**
Wie Position 07.02.97 jedoch:
Dimension:  d 250, Wanddicke 6,2 mm
Menge: 1,000 m

**07.02.104 Kanal Druckrohre, PEHD 100, d 315**
Wie Position 07.02.97 jedoch:
Dimension:  d 315, Wanddicke 7,7 mm
Menge: 1,000 m

**07.02.105 Übergangskupplungen DN 150**
Übergangskupplungen für erdverlegte Abwasserleitungen Canada plus, Typ 2B, 2,5 bar druckdicht zum Verbinden zweier Spitzenden von Abwasserrohren. Anwendungsfall gemäßVorlage einer Bauaufsichtlichen Zulassung für Übergänge aller Rohrmaterialien, EPDM Dichtung nach DIN EN 681-1 Spannbänder und Scherbänderr aus Edelstahl nach DIN EN 10 088-2 und deren Verbindungen in korrosionsresistenter getoxter Ausführung, incl. lotrechter Trennschnitt Rohr DN 150. Die genauen Außendurchmesser der Rohre müssen vor Ort gemessen werden.

Fabrikat:  Fa. Mücher oder gleichwertiger Art
Rohrinnendurchmes.: DN 150
Menge: 1,000 St

**07.02.106 Übergangskupplungen DN 200**
Wie Position 07.02.102 jedoch:
Rohrinnendurchmesser  DN 200
Menge: 1,000 St

**07.02.107 Übergangskupplungen DN 250**
Wie Position 07.02.102 jedoch:
Rohrinnendurchmesser  DN 250
Menge: 1,000 St

**07.02.108 Übergangskupplungen DN 300**
Wie Position 07.02.102 jedoch:
Rohrinnendurchmesser  DN 300
Menge: 1,000 St

**07.02.109 Übergangskupplungen DN 400**
Wie Position 07.02.102 jedoch:
Rohrinnendurchmesser  DN 400
Menge: 1,000 St

**07.02.110 Übergangskupplungen DN 500**
Wie Position 07.02.102 jedoch:
Rohrinnendurchmesser  DN 500
Menge: 1,000 St

**07.02.111 Übergangskupplungen DN 600**
Wie Position 07.02.102 jedoch:
Rohrinnendurchmesser  DN 600
Menge: 1,000 St

**07.02.112 Übergangskupplungen DN 700**
Wie Position 07.02.102 jedoch:
Rohrinnendurchmesser  DN 700
Menge: 1,000 St

**07.02.113 Übergangskupplungen DN 800**
Wie Position 07.02.102 jedoch:
Rohrinnendurchmesser  DN 800
Menge: 1,000 St

**07.02.114 Übergangskupplungen DN 900**
Wie Position 07.02.102 jedoch:
Rohrinnendurchmesser  DN 900
Menge: 1,000 St

**07.02.115 Elektroschweißmuffe d 63**
Herstellen von Schweißverbindungen
(als Überschiebmuffe).
Elektroschweißverbindung d 63 mm
Menge: 1,000 St

**07.02.116 Elektroschweißmuffe d 160**
Wie Position 07.02.112  jedoch:
Elektroschweißmuffe  d 160 mm
Menge: 1,000 St

**07.02.117 Elektroschweißmuffe d 200**
Wie Position 07.02.112  jedoch:
Elektroschweißmuffe  d 200 mm
Menge: 1,000 St

**07.02.118 Elektroschweißmuffe d 250**
Wie Position 07.02.112  jedoch:
Elektroschweißmuffe  d 250 mm
Menge: 1,000 St

**07.02.119 Elektroschweißmuffe d 315**
Wie Position 07.02.112  jedoch:
Elektroschweißmuffe  d 315 mm
Menge: 1,000 St

**07.02.120 Anschluß an vorh.Schacht, bis DN 500**
Gelenkiger Anschluß an vorh.Schacht herstellen. Inkl. Kernbohrung in vorh. Schacht, Einbau eines passenden Schachtfutter und fachgerechter Anschluß der Leitung an das Schachtbauwerk einschl. aller Nebenleistungen, einem Wasserdichter Verschluß sowie das Herstellen des neuen Gerinnes im vorh.Schacht,
Anschluss:  bis DN 500
Menge: 1,000 Psch

**07.02.121 Anschluß an vorh.Schacht, > DN 500 bis DN 900**
Wie Position 07.02.117 jJedoch:
Anschluss:  größer DN 500 bis DN 900
Menge: 1,000 Psch

**07.02.122 Einbindung in neuen Schacht, bis DN 500**
Einbindung bestehender Kanalleitungen in neuen Schacht herstellen. Inkl. Fachgerechter Anschluß der Leitung an das Schachtbauwerk einschl. aller Nebenleistungen, sowie einen wasserdichter Verschluß
anzuschließende Kanalleitung bis DN 500
Menge: 1,000 St

**07.02.123 Einbindung in neuen Schacht,> DN 500 bis DN 900**
Wie Position 07.02.119 jedoch:
 anzuschließende Kanalleitung größer DN 500 bis DN 900
Menge: 1,000 St

**07.02.124 Steigeisen entfernen**
Fachgerechtes Entfernen von mangelhaften Steigeisen incl. aller Nebenarbeiten (z.B. Verspachteln der Schachtwandung etc.)
Menge: 1,000 St

**07.02.125 Steigeisen Form G, a=250 mm**
Steigeisen nach DIN 1212, Form G, zum Anschrauben aus Gußqualität GGG (Kugelgraphitguß) liefern und einbauen. Material: Guss, Befestigungsmaterial Edelstahl, (V4A)
Menge: 1,000 St

**07.02.126 Muffenrohr GGG, DN 200**
Abwasser-Muffenrohr mit DVGW-Stempel, aus duktilem Gußeisen nach DIN EN 598 mit Steckmuffenverbindung TYT/STD nach DIN 28603 einschließlich Dichtungen Die Verlegeanleitungen des jeweiligen Rohrherstellers sind zu beachten und einzuhalten.

Muffenrohre: GGG, EN 545,
Innenbeschichtung: ZM-Auskleidung n. DIN EN 598
Außenbeschichtung: Zinküberzug-Zinkauflage 200 g/m²
  und Deckbeschichtung nach
  DIN EN 598
Fabrikat:  Saint Gobain oder gleichwertige Art
Muffenrohr : DN 200
Menge: 1,000 m

**07.02.127 Muffenrohr GGG, DN 250**
Wie Position 07.02.123 jedoch:
Durchmesser:  DN 250
Menge: 1,000 m

**07.02.128 Muffenrohr GGG, DN 300**
Wie Position 07.02.123 jedoch:
Durchmesser:  DN 300
Menge: 1,000 m

**07.02.129 Ausgleichsringe für Manschettendichtungen bis DN 300**
Bei einer Aussendurchmesserdifferenz größer 6 mm erfolgt der Einsatz von Ausgleichsringen nach
DIN EN 295-4. EPDM-Werkstoff nach DIN EN 681-1 vulkanisiert. Preis pro 1mm Differenz einsetzen.
Rohre  bis DN 300
Menge: 1,000 mm

**07.02.130 Ausgleichsringe für Manschettendichtungen > DN 300 bis DN 600**
Wie Position 07.02.126 jedoch:
Rohre größer DN 300 bis DN 600
Menge: 1,000 mm

**07.02.131 Ausgleichsringe für Manschettendichtungen > DN 600 bis DN 900**
Wie Position 07.02.126 jedoch:
Rohre größer DN 300 bis DN 600
Menge: 1,000 mm

**07.02.132 Ausgleichsringe für Übergangskupplungen bis DN 300**
Bei einer Aussendurchmesserdifferenz größer 12 mm erfolgt der Einsatz von Ausgleichsringen nach DIN EN 295-4. EPDM-Werkstoff nach DIN EN 681-1 vulkanisiert. Preis pro 1mm Differenz einsetzen.
Rohre  bis DN 300
Menge: 1,000 mm

**07.02.133 Ausgleichsringe für Übergangskupplungen > DN 300 bis DN 600**
Wie Position 07.02.129 jedoch:
Rohre  größer DN 300 bis DN 600
Menge: 1,000 mm

**07.02.134 Ausgleichsringe für Übergangskupplungen > DN 600 bis DN 900**
Wie Position 07.02.129 jedoch:
Rohre  größer DN 600 bis DN 900
Menge: 1,000 mm

**07.02.135 Filtervlies 200g/m²**
Filtervlies aus Kunststoffmaterial liefern und als Filterschutz gegen Ausschwemmungen bzw. Versandung von Kies-und Schotterlagen nach Rücksprache mit der Bauleitung einbauen (vgl. Bild 8 ATV-DVWK-A 139). Mehreinbau, der sich durch Überlappungen oder Falten ergibt ist in den Einheitspreis einzurechnen. Flächen-gewicht ca. 200 g/m2.

Diese Position gilt nicht für die offene oder geschlossene Wasserhaltungsposition. Es handelt sich hierbei um zusätzliche Stabilisierungsmaßnahmen im Bereich der Rohrgrabensohle, die von der Bauleitung angeordnet werden müssen.

Abrechnungsabwicklung:
2 * Rohrgrabenbreite + 2 * Bettungsdicke
Menge: 17,000 m²

**07.02.136 Kantholz 10*10 zur Markierung - Leitungsende**
Markierung des Leitungsende mittels Kantholz 10*10 cm. Das Kantholz ist von Sohlhöhe des Hausanschlusses bis mind. 50 cm über GOK einzubringen zu mit Erdreich zu fixieren. Handaushub wird nicht gesondert vergütet und ist in den Einheitspreis einzurechnen.
Menge: 3,000 m

#### Bereich 07.03 Liefern und Einbauen Schächte

*Hinweis: Vorbemerkungen Liefern und einbauen Schächte*
Alle Schachtbauteile sind auf Grundlage der DIN 4032, DIN 4035, DIN EN 1917 zuzüglich der FBS-Richtlinie sowie nach DIN 4034 - Teil 1, Typ 2 (und nich nach Teil 2 - Brunnen- und Sickeranlagen) zu liefern und einzubauen.

**07.03.1 Schachtabdeckungen anpassen, h=+/- 20cm**
Die Höhe vorhandener Schachtabdeckungen der
Kanalisation anpassen an neue Fahrbahnhöhe, durch Ein-
oder Ausbau von Ausgleichsringen. Das unbrauchbare
Abbruchgut wird Eigentum des AN und ist von der
Baustelle zu entfernen. Die Ausgleichsringe sind
einzukalkulieren.  entfernen.

Anpaßhöhe: +/- 20 cm
Menge: 1,000 St

**07.03.2 Abdeckplatte,DN 1000/625**
Aus Stahlbeton, nach DIN 4034, im Zementmörtelbett, Mörtelklasse III, auf vorhandenem Schachtbauwerk versetzen.
Abdeckplatte: DN 1000/625 mm
Höhe:  20 cm
SLW:  60
Menge: 1,000 St

**07.03.3 Abdeckplatte,DN 1200/625**
Wie Position  07.03.2, jedoch:
Abdeckplatte: DN 1200/625
Menge: 1,000 St

**07.03.4 Abdeckplatte,DN 1500/625**
Wie Position 07.03.2 jedoch:
Abdeckplatte: DN 1500/625
Menge: 1,000 St

**07.03.5 Abdeckplatte,DN 1000/825**
Wie Position 07.03.2 jedoch:
Abdeckplatte:  DN 1000/825 mm
Menge: 1,000 St

**07.03.6 Abdeckplatte,DN 1200/825**
Wie Position 07.03.2 jedoch:
Abdeckplatte: DN 1200/825
Menge: 1,000 St

**07.03.7 Abdeckplatte,DN 1500/825**
Wie Position 07.03.2 jedoch:
Abdeckplatte: DN 1500/825
Menge: 1,000 St

**07.03.8 Schachtabdeckung, D 400, Guss, höhenregulierbar**
Schachtabdeckung zum Einwalzen in den Straßenoberbau,
Klasse D 400, DIN EN 124, mit Gütezeichen "Güteschutz
Kanalguss", lichte Weite 610 mm, glattschaftiger
Rahmen, Rahmen und Deckel aus Kugelgraphitguss (GGG)
ISO 1083, mit frei lagerndem Gelenk mit austauschbarer
dämpfender Spezialeinlage aus SBR im Rahmen. Deckel mit Lüftungsöffnungen, Spezialöffnungstaschen, zuzüglich
passendem Schmutzfänger aus verzinktem Stahlblech gemäß DIN 1221, Rahmen und Deckel mit Beschichtung
höhengerecht liefern und einbauen.
Fabrikat: VIATOP Niveau
Menge: 1,000 St

**07.03.9 Schachtabdeckung, D 400, Guss**
Wie Position 07.03.8 jedoch:
Fabrikat: VIATOP
Menge: 1,000 St

**07.03.10 Auflagering, DN 625 mm, d = 60 mm**
Auflage- und/oder Ausgleichsringe aus Beton liefern und auf Schachtringe vollfugig in Dünnbettmörtel setzen.
Ringdicke:  d = 60 mm
Größe:  DN 625 mm
Menge: 1,000 St

**07.03.11 Auflagering, DN 625 mm, d = 80 mm**
Wie Position 07.03.10 jedoch:
Ringdicke:  d = 80 mm
Größe:  DN 625 mm
Menge: 1,000 St

**07.03.12 Auflagering, DN 625 mm, d = 100 mm**
Wie Position 07.03.10 jedoch:
Ringdicke:  d = 100 mm
Größe:  DN 625 mm
Menge: 1,000 St

**07.03.13 Auflagering, DN 825 mm, d = 60 mm**
Wie Position 07.03.10 jedoch:
Ringdicke:  d = 60 mm
Größe:  DN 825 mm
Menge: 1,000 St

**07.03.14 Auflagering, DN 825 mm, d = 80 mm**
Wie Position 07.03.10 jedoch:
Ringdicke:  d = 80 mm
Größe:  DN 825 mm
Menge: 1,000 St

**07.03.15 Auflagering, DN 825 mm, d = 100 mm**
Wie Position 07.03.10 jedoch:
Ringdicke:  d = 100 mm
Größe:  DN 825 mm
Menge: 1,000 St

**07.03.16 Schachthals, DN 1000/625/300 mm**
Schachthals aus Beton mit Steigeisen nach DIN, Form E, mit beidseitigem Steg, Steigmaß 250 mm, für Fertigteilschächte incl. Dichtmittel nach DIN 4060 liefern und versetzen.
Lichte Durchmesser 1000/625 mm
Bauhöhe  300 mm
Menge: 1,000 St

**07.03.17 Schachthals, DN 1000/625/600 mm**
Wie Position 07.03.16 jedoch:
Lichte Durchmesser:  1000/625 mm
Bauhöhe:  600 mm
Menge: 1,000 St

**07.03.18 Schachthals, DN 1500/625/600 mm**
Wie Position 07.03.16 jedoch:
Lichte Durchmesser: 1500/625 mm
Bauhöhe:  600 mm
Menge: 1,000 St

**07.03.19 Schachthals, DN 1000/825/300 mm**
Wie Position 07.03.16 jedoch:
Lichte Durchmesser 1000/825 mm
Bauhöhe  300 mm
Menge: 1,000 St

**07.03.20 Schachthals, DN 1000/825/600 mm**
Wie Position 07.03.16 jedoch:
Lichte Durchmesser:  1000/825 mm
Bauhöhe:  600 mm
Menge: 1,000 St

**07.03.21 Schachthals, DN 1000/825/600 mm**
Wie Position 07.03.16 jedoch:
Lichte Durchmesser:  1000/825 mm
Bauhöhe:  600 mm
Menge: 1,000 St

**07.03.22 Schachthals, DN 1200/825/600 mm**
Wie Position 07.03.16 jedoch:
Lichte Durchmesser: 1200/625 mm
Bauhöhe:  600 mm
Menge: 1,000 St

**07.03.23 Schachthals, DN 1500/825/600 mm**
Wie Position 07.03.16 jedoch:
Lichte Durchmesser: 1500/625 mm
Bauhöhe:  600 mm
Menge: 1,000 St

**07.03.24 Schachtring, DN 1000**
Schachtring aus Beton nach DIN 4034, T1, mit Steigeisen, Form E, mit beidseitigem Steg, Steigmaß
250 mm, für Fertigteilschächte incl. Dichtmittel nach DIN 4060 liefern und versetzen.
Lichter Durchmesser: DN 1000 mm
Abrechnung nach Steigmeter.
Menge: 1,000 St

**07.03.25 Schachtring, DN 1200**
Wie Position 07.03.25 jedoch:
Lichter Durchmesser: DN 1200 mm
Menge: 1,000 St

**07.03.26 Schachtring, DN 1500**
Wie Position 07.03.25 jedoch:
Lichter Durchmesser: DN 1500 mm
Menge: 1,000 St

**07.03.27 Schachtunterteil, DN 1000**
Schachtunterteil als Betonfertigteil aus
 wasserundurchlässigem C30/37 entsprechend DIN 4034,
einschl. Steigeisen, Form E, mit beidseitigem Steg,
Steigmaß 250 mm und halbkreisförmigem Durchlaufgerinne, Durchmesser entsprechend der Zu- und Ableitungen, auf
15 cm dicker Auflage aus C 12/15 herstellen. Einschl.
werkseitig in die Schachtwandung eingebaute Anschlüsse
für gelenkige Einbindung von Rohren bzw. bruchraue
Öffnung.
Ankommendes / abgehendes Rohr: bis DN 300
Abgerechnet wird nach dem größten Rohrdurchmesser
Lichter Durchmesser:  DN 1000 mm
Menge: 1,000 St

**07.03.28 Schachtunterteil, DN 1200**
Wie Position 07.03.28 jedoch:
Lichter Durchmesser: DN 1200 mm
Menge: 1,000 St

**07.03.29 Schachtunterteil, DN 1500**
Wie Position 07.03.28 jedoch:
Lichter Durchmesser: DN 1500 mm
Menge: 1,000 St

**07.03.30 Zulage Schachtunterteil, für Rohre bis DN 600**
Zulage für ankommende / abgehende Rohre. Abgerechnet
wird nach dem größten Rohrdurchmesser.
Schachtunterteil: DN 1000
Rohre:  bis DN 600
Menge: 1,000 St

**07.03.31 Zulage Schachtunterteil, für Rohre > DN 600 bis DN 900**
Wie Position 07.03.31, jedoch
Rohre:  größer DN 600 bis DN 900
Menge: 1,000 St

**07.03.32 Schachtunterteil, DN 1000, Zulage gekrümmtes Gerinne**
Zulage für abgewinkeltes Durchlaufgerinne
Schachtunterteil: DN 1000
Menge: 1,000 St

**07.03.33 Schachtunterteil, DN 1200, Zulage gekrümmtes Gerinne**
Wie Position 07.03.33, jedoch:
Schachtunterteil: DN 1200
Menge: 1,000 St

**07.03.34 Schachtunterteil, DN 1500, Zulage gekrümmtes Gerinne**
Wie Position 07.03.33, jedoch
Schachtunterteil: DN 1500
Menge: 1,000 St

### Titel 08 Verbau, Grundwasser-, Wasser-, Mischwasser- und Schmutzwasserhaltung

*Hinweis: Vorbemerkungen Verbau, Grundwasser-, Wasser-, Mischwasser- und Schmutzwasserhaltung*
Einbauen, Vorhalten, ständiges Unterhalten, Überprüfen
und kontinuierliches mit der Verfüllung
einherschreitendes Ausbauen eines geschlossenen, zu den Seiten dichten und unfallsicheren Verbaus, nach den
statischen Erfordernissen, idealerweise bestehend aus
einem Modul- oder Spundverbau. Inklusive allen erforderlichen Abstützungen, Schlösser, Verankerungen.
Einschl. aller Auswechslungen, Aussparungen im Verbau
sowie Eckausbildungen, Nischen, Anschluss an Bauwerke
und sonstigen den Verbau betreffenden zusätzlichen
Änderungen. Verbauabsätze bei tiefen Gräben,
Verbauaussparungen an Leitungen und sonstigen Einbauten sind in die Einheitspreise einzurechnen, einschl. Mehraufwendungen für Stufengräben.

Die Wahl der Schalung / Verbaus ist dem AN überlassen.

Vor Beginn der Verbauarbeiten hat sich der AN über alle vorhandenen Kabel, Ver - und Entsorgungsleitungen und
sonstigen Einbauten im Boden der Trasse zu informieren. Die Vergütung dafür erfolgt über eine separate
Position. Der AN ist eigenverantwortlich für die
statischen Berechnungen und Ausführungszeichnungen,
soweit nach DIN 4124 erforderlich.

Absenkungen an Wegen, Straßen, Gelände, Gebäude oder
sonst. Einrichtungen können grundsätzlich nicht in Kauf genommen werden. Der AN ist grundsätzlich verpflichtet, geeignete Maßnahmen diesbezüglich vor und in jeder
Bauphase der Maßnahme zu treffen. Treten trotzdem
Schäden auf, die auf unsachgemäße Verbauarbeiten
zurückgeführt werden können, haftet der AN für alle
Schäden und Folgeschäden in vollem Umfang.

Wasserhaltung:
Die Wasserhaltung ist solange aufrechtzuerhalten, bis
die Rohrleitungen, Bauwerke bzw. Anlagen ihre
Eigenschaften hinsichtlich der Wasserdichtigkeit voll
erfüllen und die Leistungen aus der Wasserhaltung für
den weiteren Baufortschritt nicht mehr erforderlich
sind.

Weiterhin können die Maßnahmen erst dann eingestellt
werden, wenn die Auftriebssicherheit im Bau
befindlicher bzw. der eingebauten Rohrleitungen sowie
fertiggestellter Bauwerke und Anlagen gewährleistet
ist.

Die wasserrechtliche Genehmigung zur
Grundwasserabsenkung ist rechtzeitig bei der
zuständigen Behörde einzuholen. Die
Grundwasserabsenkung und -haltung ist so einzustellen,
dass an jeder Stelle des Bauvorhabens der Pegel
mindestens 50 cm unterhalb der Gründungssohle liegt.
Der AN hat deshalb die Grundwasserabsenkung und -haltung frühzeitig vor Beginn der Baumaßnahme im
erforderlichen Zeitmaß durchzuführen. Kommt der AN
diesen Forderungen nicht nach, sind die Bauarbeiten
solange einzustellen, bis das Absenkziel erreicht ist.
Vor Einleitung des Grundwassers in den Kanal muss das
Wasser über ein Absetzbecken geleitet werden.

Bei schwierigen Wasserhaltungsarbeiten, die eine offene und geschlossene Haltung erforderlich machen, muss
generell für jede Haltung ein Wasserzähler eingebaut
werden. Dessen Stand ist zu Beginn, täglich und nach
Beendigung der Arbeiten durch ein Foto zu
dokumentieren. Die schwierige Wasserhaltung wird nur
vergütet, wenn mittels der Fördermenge des Wassers,
diese nachgewiesen wird, Sie kann nicht vergütet werden bei Minderförderungen, welche auf die unsachgemäße
Verwendung der Grundwasserabsenkungsanlage
zurückzuführen sind.

Die geförderte Wassermenge ist täglich mit Bildern zu
dokumentieren und tabellarisch zu erfassen. Beides ist
der Rechnungsstellung beizlegen.

In sämtliche Positionen ist der Rückbau und Abtransport der jeweiligen notwendigen Materialien, nach Abschluss
der Maßnahme, einzukalkulieren.

**08.1 Rohrgrabenverbau Tiefe bis 2,50 m**
*** Bezugsbeschreibung
Rohrgrabenverbau nach DIN 4124 und den gesetzlichen
Unfallverhütungsvorschriften ab einer Tiefe von 1,25 m
bis 2,50 m über die gesamte Baugrubentiefe herstellen.
Bereitstellung der erforderlichen Verbau-, Zieh- und
Transportgeräte. Vorhaltung für die Dauer der gesamten
Arbeiten und abschließendes Entfernen. Aufmaß nach
sichtbarer Rohrgrabenfläche ab GOK bis Rohrgrabensohle. Der Sicherheitsüberstand von dem Verbau wird nicht
separat vergütet und ist einzukalkulieren. Sparverbau
wird nicht vergütet. Erschwernisse durch kreuzende
Kabel oder Rohrleitungen sind in den EP
einzukalkulieren und werden nicht separat vergütet.
Verbautiefe:  bis 2,50 m
Menge: 37,000 m²

**08.2 Rohrgrabenverbau Tiefe > 2,50 bis 5,00 m**
*** wie Position 08.1
Verbautiefe: größer 2,50 bis 5,00 m
Menge: 7,000 m²

**08.3 Baustelleneinrichtung geschlossene Grundwasserhaltung**
*** Bezugsbeschreibung
Baustelleneinrichtung für die geschlossene Grundwasserhaltung, An- und Abtransport, Aufbau sowie Vorhaltung aller benötigten Geräte, Betriebsstoffe und Werkzeuge.
Menge: 2,000 psch

**08.4 Baustelleneinrichtung offene Grundwasserhaltung**
*** Pauschalposition
*** wie Position 08.3
für die offene Grundwasserhaltung
Menge: 1,000 psch

**08.5 Baustelleneinrichtung Misch- oder Schmutzwasserhaltung**
Baustelleneinrichtung für die Misch- oder
Schmutzwasserhaltung, An- und Abtransport, Aufbau sowie Vorhaltung aller Geräte, Betriebsstoffe und Werkzeuge.
Nach Abschluss der Maßnahme Rückbau und Abtransport.

Kanalüberleitung mit Rohren oder mittels Umpumpen
aufbauen, während der gesamten Bauzeit vorhalten, gaf.
mehrfach umbauen und nach Abschluss der Leistungen
wieder ausbauen.

Öffnen, Sichern und wieder Verschließen von
Schachtbauwerken, in die die Pumpen bzw. die
Druckschläuche eingehängt werden, Pumpenleistung
bis 25 I/s (90 m*/h)

Vergütung pauschal für die gesamte Bauzeit.
Menge: 1,000

**08.6 Geschlossene Grundwasserhaltung 10 l/s (36 m³/h) betreiben**
*** Bezugsbeschreibung
Geschlossene Grundwasserabsenkung und -haltung zum
Trockenhalten der Rohrgrabensohlen inklusive
Schachtaufweitungen in jeder Tiefe auf eine den
Baufortschritt entsprechende Rohrgraben- bzw.
Baugrubenlänge und Baugrubenbreite, nach Vorgaben des
AG durchführen. Inklusive notwendiger Arbeiten, wie das Versetzten von Lanzen sowie deren ggf. erforderliche
Spülung bei Verstopfung durch Feinanteile.

Der Absenkungsbeginn muss zur wasserfreien
Arbeitsausführung im Bereich der Arbeitssohle
frühzeitig angesetzt werden.

Dem AN wird freigestellt, die Absenkung mit Bohrbrunnen oder durch Vakuumlanzen zu betreiben.

Anfallende Wassermenge bis 10 I/s (36 m*/h)
Abgerechnet wird nach laufenden Meter Rohrgraben.
Menge: 6,000 m

**08.7 Zulage Geschlossene Grundwasserhaltung 30 l/s (108 m³/h)**
*** wie Position 08.6
Anfallende Wassermenge 30 l/s (108 m³/h)
Menge: 3,000 m

**08.8 Offene Grundwasserabsenkung 15 l/s (54 m³/h)**
*** wie Position 08.6
Offene Grundwasserabsenkung.
Anfallende Wassermenge: bis 15 l/s (54 m³/h)
Menge: 1,000 m

**08.9 Schmutz- oder Mischwasserhaltung, max 25 l/s (90 m³/h), Hauptkanal**
Schmutzwasserhaltung bis 25 l/s, einschl.
erforderlicher Pumpen, Sohlritschen, Pumpensümpfe, Zu-
und Ablaufleitungen, auf Anordnung der Bauleitung
liefern, vorhalten und betreiben. Nach Abschluss der
Maßnahme Rückbau und Abtransport. Bei Regenwetter,
welches über das angegebene Maß hinaus geht, ist für
die Sicherheit der Anlage und die Sicherheit für den
Betrieb des Kanalnetzes - z.B. durch Aus- und
Wiedereinbau der Pumpanlagen, Einbau von Sohlrutschen,
etc - zu sorgen.

Durch geeignete Maßnahmen ist zu gewährleisten, dass
kein Abwasser in den Grundwasserbereich gelangt bzw.
keine Aufweichung der Grabensohle erfolgen kann. Die in den Schachtbauwerken erforderlichen
Absperreinrichtungen sind einzukalkulieren.

Menge Qtw = bis 25 I/s,
Ableitungslänge bis zwei Haltungen (ca. 120 m)
Menge: 1,000 d

**08.10 Schmutz- oder Mischwasserhaltung, max 2 l/s (7,2 m³/h), Hausanschluß**
Schmutzwasserhaltung für Hausanschlüsse bis 2 ǀ/s,
einschl. erforderlicher Pumpen, Sohlrutschen,
Pumpensümpfe, Zu- und Ablaufleitungen, auf Anordnung
der Bauleitung liefern, vorhalten und betreiben. Nach
Abschluss der Maßnahme Rückbau und Abtransport.
Bei Regenwetter, welches über das angegebene Maß hinaus geht, ist für die Sicherheit der Anlage und die
Sicherheit für den Betrieb des Kanalnetzes - z.B. durch Aus- und Wiedereinbau der Pumpanlagen, Einbau von
Sohlrutschen etc. - zu sorgen.

Durch geeignete Maßnahmen ist zu gewährleisten, dass
kein Abwasser in den Grundwasserbereich gelangt bzw.
keine Aufweichung der Grabensohle erfolgen kann.
Menge: 1,000 d

**08.11 Absperren für Misch- oder Schmutzwasserhaltung bis DN 500**
*** Bezugsbeschreibung
Absperren der Misch- oder Schmutzwasserhaltung bis
DN 500 und der seitlichen Zuläufe durch Einsetzen geeigneter Absperrvorrichtungen im Schacht oder Bauwerk. Einschließlich Vorhaltung aller dazu erforderlichen Geräte sowie deren verschiebesicheren Ein- und Ausbau. Bei Regenwetterereignissen müssen die Absperrungen ggf. gelöst und das Wasser wieder im alten Kanalquerschnitt abgeleitet werden.

Diese Maßnahmen sind vor Beginn mit dem AG und der Bauleitung abzustimmen. Diese Position gehört nicht zur Schmutzwasserhaltung und muß gesondert durch die Bauleitung angeordnet werden.
Menge: 1,000 St

**08.12 Absperren für Misch- oder Schmutzwasserhaltung DN 500 bis DN 1000**
*** wie Position 08.11
größer DN 500 bis DN 1000
Menge: 1,000 St

### Titel 09 Stundenlohnarbeiten

*Hinweis: Vorbemerkungen Stundenlohnarbeiten*
Vorbemerkungen Stundenlohnarbeiten
Erforderliche Arbeiten, die nicht im
Leistungsverzeichnis erfasst sind und gegen Nachweis
zur Ausführung kommen, sind sofern diese nicht anders
beziffert werden können über die Stundenlohnarbeiten zu berechnen. Über den Umfang der Arbeiten ist eine
Rücksprache zu führen und vor der Ausführung sind diese vom AN schriftlich anzumelden und mit den
voraussichtlichen Stunden zu beziffern (E-Mail
ausreichend). Die Rapportzettel müssen dem AG
spätestens am darauffolgenden Werktag zur Unterschrift
vorgelegt werden. Später eingereichte Rapportzettel
sowie nicht unterschriebene Rapportzettel werden nicht
mehr anerkannt.

Sämtliche Aufwendungen für die jeweilige Arbeitskraft,
wie der tatsächliche Lohn einschließlich
vermögenswirksamer Leistungen, mit den Zuschlägen für
Gemeinkosten (Sozialkassenbeiträge, Winterbauumlage und dergleichen). Lohn- und Gehaltsnebenkosten sowie
Überstundenzuschläge sind einzurechnen. Gesondert
verrechnet werden tarifliche Festlegungen wie Nacht-,
Sonntags- und Feiertagsarbeiten, dies jedoch nur auf
schriftliche Anordnung des Auftraggebers.

Die Stundensätze der Geräte sind einschl. der
Vorhaltekosten (Abschreibung und Verzinsung), die
Betriebskosten (Betriebs- u. Wartungsstoffe,
Reparaturkosten) und die Lohnkosten für das
Bedienungspersonal einzukalkulieren.

Für Positionen mit Materialkosten, sind die reinen
Materialkosten frei Baustelle einzukalkulieren.

**09.1 Stundenlohn Facharbeiter**
Stundenlohn: Facharbeiter
Menge: 31,000 h

**09.2 Stundenlohn Fahrer / Werker**
Stundenlohn: Fahrer / Werker
Menge: 20,000 h

**09.3 Bagger, 0,4 bis 1,00 m³**
Bagger,0,4 bis 1,00 m³
Menge: 12,000 h

**09.4 Bagger, über 1,00 m³**
Menge: 1,000 h

**09.5 Frontlader, luftbereift, bis 45 kW**
Frontlader, luftbereift bis 45 kW
Menge: 1,000 h

**09.6 Vibrationswalze -5t**
Vibrationswalze bis 5t
Menge: 1,000 h

**09.7 Vibrationsstampfer**
Menge: 0,000

**09.8 Rüttelplatte bis 0,75 t**
Flächenrüttler bis 0,75 t
Menge: 1,000 h

**09.9 Kompressor mit Abbauhammer**
Kompressor bis 5 m³/min einschl. Abbauhammer bis 20 kg
Menge: 1,000 h

**09.10 Kleingeräte**
zum Beispiel Bohrhammer, Steintrennmaschine etc.
Menge: 3,000 h

**09.11 Kleintransporter, ca. 1,5 t Nutzlast**
Menge: 1,000 h

**09.12 LKW-Kipper 8 t**
LKW-Kipper, ca. 8 t Nutzlast
Menge: 1,000 h
